# GS Weißensberg
Angebotsaufforderung (GAEB DA XML 3.3, DA83)
Projekt: 2024-08
Währung: EUR
Erstellt mit: GXML Toolbox V3.3 R20220330, ORCA AVA 27 27.00.00, 03.02.2026

## Anlagen
Anlagen zum Leistungsverzeichnis

Nachfolgend aufgeführte Unterlagen liegen der Leistungsbeschreibung als Anlage bei:

Anlage  Seitenzahl

01-Lageplan  1

02-Baustelleneinrichtungsplan 1

03-Fotos Baustellenzufahrt 2

04-Planauszüge Werkplanung 7

05-Planauszüge Deckenspiegel 3

## Baubeschreibung Erweiterung
Allgemeine Baubeschreibung

Das bestehende Grundschulgebäude in der Gemeinde Weißensberg wird durch einen dreigeschossigen Anbau
für Mittags- und Ganztagesbetreuung und weitere Unterrichtsräume erweitert.

Der dreigeschossige Erweiterungsbau, Gebäudeklasse 3
wird an der Nordseite des bestehenden Schulgebäudes angeschlossen.

Auf Grundlage des Baugrundgutachtens erfolgt die Gründung des Erweiterungsbau über Brunnengründung mit Betonpfählen.
Auf der Brunnengründung werden Fundamentbalken und Bodenplatte in Stahlbeton aufgebaut.

Die Nebenbereiche Treppenhaus, Toiletten und der Aufzug werden 3-geschossig in Stahlbeton ausgeführt.

Der Hauptbaukörper wird in Holzrahmenbauweise mit Brettsperrholzdecken 3-geschossig mit Flachdach ausgeführt und erhält zudem eine Holzfassade.

Der Baubeginn für den Erweiterungsbau ist für März 2026, die Inbetriebnahme Dezember 2027 geplant.

Ausführungstermine siehe Angabe Bauzeitenplan
bzw. Terminangaben in den Verdingungsunterlagen.

Nach der geplanten Inbetriebnahme des Erweiterungsbau
im Dezember 2027 werden im bestehenden Schulgebäude noch die in gesondertem Titel erfassten Umbaumaßnahmen durchgeführt.

Allgemeine Vorbemerkungen

Allgemein technische Vorschriften
Vertragsgrundlage ist die VOB, Teil B und C in ihrer jeweils gültigen Fassung.
Darüber hinaus müssen sämtliche DIN-Normen, Richtlinien und sonstige Bestimmungen, die mit den ausgeschriebenen Leistungen in Zusammenhang stehen, beachtet werden.
Die Unfallverhütungs-Vorschriften sind einzuhalten.

Werbeschild
Das Anbringen von Werbeschildern ist nur nach vorheriger Absprache mit dem Bauherrn bzw. der Bauleitung gestattet.

Angaben zur Baustelle

1. Lage der Baustelle:

Schulstraße 13, Gemeinde Weißensberg
Zufahrt über Gemeindestrasse

2. Größe des Gebäudes:

Holzbauweise, Treppenhaus/ Aufzug Stahlbeton
Grundfläche Erweiterungsbau ca. 20 x 14 m
3-geschossig, EG/ 1.OG/ 2.OG
Hanglage, EG im Hang angeschnitten
Dachausbildung Flachdach mit Dachbegrünung
BRI Anbau gesamt ca. 1.723 m³
Gebäudehöhe Bergseite ca. 9,50m
Gebäudehöhe Talseite ca. 11,80m
Aufzug 3 Geschosse EG - 2.OG

3. Möglichkeiten der Baustelleneinrichtung
Siehe beiliegender Lageplan

4. SiGe-Koordination
Die Bestimmungen der Baustellenverordnung
sind einzuhalten

Baustellenzufahrt

Das bestehende Schulgebäude liegt an einem Hangbereich und wird über die Schulstraße und den Kapellenweg erschlossen.

Der Baustellenbereich liegt nördlich vom bestehenden Schulgebäude und wird von der Schulstraße aus erschlossen.
Der Baustellenbereich wird entsprechend Baustelleneinrichtungsplan vom Schulbetrieb mit Bauzaun komplett abgeschlossen.

Der Baustellenkran und die Baustellenzufahrt liegen ebenfalls nördlich des Schulgeländes.

Die Schulbushaltestelle nordwestlich der Festhalle mit Lage an der Schulstraße, muss aus organisatorischen Gründen zwingend erhalten bleiben. Die Zuwegung der Schüler zur Bushaltestelle wird südlich der festhalle um den Baustellenzufahrtsbereich herumgeführt.

Die Buszeiten sind aktuell:
Montag bis Freitag jeweils
07.30 - 08.10 Uhr
11.15 - 11.45 Uhr
12.15 - 12.45 Uhr
13.00 - 13.30 Uhr
sowie Donnerstag zusätzlich
09.15 - 09.45 Uhr

Materialanlieferungen sind auf diese Buszeiten abzustimmen, Ausnahmen können in begründeten Fällen genehmigt in Absprache mit der Bauleitung und entsprechender Verkehrssicherung zugelassen werden.

Lageplan sowie Fotos in Anlage zum LV.

HINWEISE:

Die Baustellenzufahrt und Anlieferung zur Baustelle ist bedingt durch die Schulbuszeiten und Topographie eingeschränkt und schwierig zu befahren.

Materialentladung erfolgt über den Baustellenkran mit 45m Ausladung
vom Bereich hinter der Festhalle aus.
Siehe Baustelleneinrichtungsplan.

Baumaterial etc. kann auch über die Baustraße zugefahren werden, die Baustraße hat eine Steigung von ca. 20%, die Baustraße wird vom AG asphaltiert.

Der AN verpflichtet sich vor Angebots- abgabe die örtliche Situation genau in
Augenschein zu nehmen und zu prüfen.
Nachträgliche Einwendungen bzw. Nachforderungen seitens des AN hinsichtlich
Baustellenzufahrt, Lager- und Parkmöglichkeiten werden nicht anerkannt.

## Hinweis Fabrikatangaben LV
Fabrikatangaben im Leistungsverzeichnis

Im Leistungsverzeichnis werden in einzelnen Positionstexten Fabrikate als Qualitätsreferenz angegeben.

Dem Bieter steht es frei hier jeweils gleichwertige Fabrikate anzubieten.

Wenn vom Bieter in diesen Positionen kein
abweichendes Fabrikat genannt wird, ist von
dem jeweils im Positionstext genannten
Fabrikat auszugehen.

## ZTV Trockenbauarbeiten
Die anzubietenden Leistungen bestehen im Wesentlichen aus Lieferung und Montage von Gipskartonständerwänden sowie abgehängten Gipskarton- bzw. Mineralfaserdecken.

Geltungsbereich und Ausführungsgrundlage sind die zum Zeitpunkt der Ausführung der Leistungen des AN geltenden, einschlägig anerkannten Regeln der Technik, einschließlich der für die Leistung des AN zutreffenden allgemeinen technischen Vorschriften für Bauleistungen gemäß VOB Teil C, sonstige DINNormen und technische Vorschriften neuester Fassung insbesondere:
- DIN 1055 Lastannahmen für Bauten
- DIN 1748 Strangpressprofile aus Aluminium
- DIN 4102 Brandverhalten von Baustoffen und Bauteilen
- DIN 4103 Nichttragende innere Trennwände
- DIN 4108 Wärmeschutz im Hochbau
- DIN 4109 Schallschutz im Hochbau
- DIN 4113 Aluminium im Hochbau
- DIN 18100 Wandöffnungen für Türen
- DIN 18111 Stahlumfassungszargen
- DIN 18165 Faserdämmstoffe im Hochbau
- DIN 18168 Leichte Deckenbekleidungen und Unterdecken
- DIN 18169 Deckenplatten aus Gips
- DIN 18180 Gipskartonplatten - Arten, Anforderungen, Prüfung
- DIN 18181 Gipskartonplatten im Hochbau
- DIN 18182 Zubehör für die Verarbeitung von Gipskartonplatten
- DIN 18183 Montagewände aus Gipskarton - Ausführung von Metallständerwänden
- DIN 18184 Gipskarton - Verbundplatten mit Polystyrol- oder Polyurethan- Hartschaum als Dämmstoff
- DIN 18202 Toleranzen im Hochbau
- DIN 18334 Zimmer- und Holzbauarbeiten
- DIN 18340 Trockenbauarbeiten
- DIN 18350 Putz- und Stuckarbeiten
- DIN 18360 Metallbauarbeiten, Schlosserarbeiten
- DIN 68762 Spanplatten für Sonderzwecke im Bauwesen
- DIN EN 485-1 Aluminium und Aluminiumlegierungen
- DIN EN 520 Gipsplatten
- DIN EN 13162 Wärmedämmstoffe für Gebäude
bis DIN EN 13171
- DIN EN 13501 Klassifizierung von Bauprodukten und Bauarten zu ihrem Brandverhalten
- DIN EN 13964 Unterdecken
- Merkblatt 2 des Bundesverbandes der Gipsindustrie e.V. Verspachtelung von Gipsplatten, Oberflächengüten
- sämtliche Normen zur Bestimmung und Prüfung der geforderten Qualität
- Verarbeitungsrichtlinien der Hersteller von Bau- und Bauhilfsstoffen.
- die einschlägigen Grund- und Fachregeln im Putzer- und Stukkateurhandwerk
- Unfallverhütungsvorschriften Bauarbeiten, Grundsätze der Prävention sowie die Merkblätter der Berufsgenossenschaft

Stoffe, Bauteile
Dübel zur Befestigung müssen auf den Untergrund abgestimmt sein; ihre Spreizkräfte dürfen keine zu großen inneren Spannungen erzeugen. Bei nicht ausreichend festem Untergrund sind Injektionsanker zu verwenden.
Der Auftragnehmer ist verpflichtet, bei brandschutztechnischen Forderungen die amtlichen Nachweise (Prüfzeugnis oder Prüfbescheid oder allgemeine bauaufsichtliche Zulassung) vorzulegen.

Ausführung
a) Allgemeines
Die Lieferung und Montage aller für die Leistung notwendigen Maschinen, Geräte und der erforderlichen Arbeitsgerüste einschl. Vorhaltung, sowie Transport von und zur Montagestelle sind einzukalkulieren.

Alle Maße sind am Bau zu nehmen. Bei Überschreitung der Toleranzgrenzen nach DIN 18 201 und 18 203 ist der Auftraggeber zu verständigen. Das gilt insbesondere für vorhandene und vorgesehene Winkeltoleranzen.

Für die Ausführung aller Leistungen werden erhöhte Genauigkeitsanforderungen an die Einhaltung horizontaler und vertikaler Strecken und Fluchten gestellt.
Es gilt DIN 18202 Genauigkeitsgruppe C.

Bei der Verarbeitung entstehende Rückstände von Mineralwolle dürfen nicht gefegt werden. Es sind zugelassene Staubsauger zu verwenden. Verschnitt, Abfälle und Staubsaugerinhalte sind in staubdicht schließenden Behältern (auch Plastiksäcke sind zulässig) zu sammeln.

Bei Schleifarbeiten im Trockenverfahren sind Absauggeräte zu verwenden.

Vor dem Einbau soll das Material auf Raumtemperatur gelagert werden.

In Nass- bzw. Feuchträumen sind hydrophobierte Gipskartonplatten zu verwenden.

Geschnittene Kanten imprägnierter Platten sind ohne besondere Berechnung nachzuimprägnieren.

Platten sind nicht stehend zu lagern; das gilt besonders bei Zwischenlagerung zur Anpassung an Raumfeuchte und -temperatur.

Bei mehrlagiger Beplankung mit Brand- oder Schallschutzanforderungen sind auch die Fugen der unteren Lagen zu verspachteln. Querschnittsschwächungen von Brandschutzkonstruktionen in Durchgangs- oder Fugenbereichen, sowie bei Einbauten sind so auszugleichen, dass die geforderte Feuerwiderstandsklasse
erhalten bleibt.

Befestigungselemente, die im Ausnahmefall Flächendichtungen durchdringen, sind mit auf das Dichtungsmaterial abgestimmten Abdichtungsstoffen (i.d.R. ohne Lösungsmittel) abzudichten.

Dehnungsfugen im Baukörper sind an gleicher Stelle auch in den Konstruktionen vorzusehen.

Geforderte Schall- und Brandschutzklassen dürfen durch die Ausführung von Bewegungsfugen nicht beeinträchtigt werden.

Spachtelarbeiten dürfen erst ausgeführt werden, wenn keine größeren Längenänderungen infolge Temperaturänderungen zu erwarten sind.

Sofern nicht nach Text oder Zeichnung beschrieben, sind sämtliche Detailpunkte vor der Montage mit der Bauleitung abzusprechen.

Für das Verschrauben von Trockenbauplatten untereinander sind grobgewindige Schrauben zu verwenden; die Schraubenlänge muss mindestens der doppelten Plattendicke entsprechen.

Brandschutzkleber oder Brandschutzspachtelmassen sind so zu verarbeiten, dass überstehendes Material abgestrichen wird; ein großflächiges Verspachteln ist zu vermeiden.

Bei Dämmungen sind auch die Hohlräume mit Mineralwolle satt auszustopfen. Beim Umgang mit Mineralfaserdämmstoffen (Einbau und Ausbau) ist für gute Durchlüftung der Räume zu sorgen. Eventuelle Staubablagerungen sind zu entfernen, dabei ist Kehren untersagt. Das Trennen darf nur auf harter Unterlage
mittels Messer erfolgen.

Wird ein Schalldämmmaß ohne nähere Erläuterung im Leistungsverzeichnis angegeben, so genügt die Einhaltung des Labor-Dämmmaßes nicht. Der Auftragnehmer hat nach seinem vorauszusetzenden Wissensstand Bedenken geltend zu machen, wenn der effektiv gewollte oder nach Vorschrift erforderliche
Wert vor Ort mit der ausgeschriebenen Konstruktion nicht erreicht wird.

Späne von Bohren und Fräsen sowie Reste von Schleifstaub sind sofort von den bearbeiteten Teilen zu entfernen.

Der Auftragnehmer hat sich beim Befestigen von Bauteilen an Vorsatzschalen zu vergewissern, dass durch die Befestigungsmittel keine Beschädigungen nicht sichtbarer Leitungen und Rohre entstehen.

Dampfsperren und Dampfbremsen dürfen nicht angetackert werden; sie sind zu kleben.

Ist Schleifen und Spachteln vorgesehen, so bleibt die Anzahl der Schleifgänge und Spachtelaufträge sowie die Wahl der richtigen Körnung dem Auftragnehmer überlassen und ist auf die vorgesehene Beschichtung einzustellen.

Putzanschlüsse:
An sämtlichen sichtbaren Wandanschlüssen ist ein Schaumstoff-Klebeband für den elastischen Putzanschluss anzubringen.
Dies ist in die Einheitspreise einzukalkuliern u. wird nicht gesondert vergütet.

b) Wände
Ständerwände mit Beplankung aus Gipskarton- oder Gipsfaserplatten sind oberflächenfertig auszuführen. Plattenstöße, Schraubenköpfe und geschlossene Anschlussfugen sind so herzustellen, dass sie nach der malermäßigen Endbehandlung auf Dauer nicht mehr sichtbar sind.

Elastische Verfugungen sind grundsätzlich mit überstreichbarem Material auszuführen.

Die Flächendämmung aus Mineralfaserdämmstoffplatten ist sofern erforderlich - mit geeignetem Kleber an die Stege der Wandständer und an einer Verkleidungsseite punktweise zu befestigen. Auf eine exakte und vollflächige Ausfachung der Wandflächen ist zu achten. Es dürfen keine Schallbrücken entstehen.

Bei mehrlagigen Beplankungen sind die Stöße versetzt anzuordnen, auf eine korrekte Spachtelung ist zu achten. Die Verarbeitungsrichtlinien der Hersteller sind einzuhalten.

Wird ein elastischer Wandanschluss ausgeschrieben, so gilt das in der Regel auch für den Anschluss am Fußboden oder an bereits installierten Sanitärobjekten. Elastische Fugen sind grundsätzlich zu hinterfüllen, um eine Dreiflankenhaftung zu vermeiden. Als Hinterfüllung sind geschlossenzellige, nicht saugende Materialien zu verwenden.

Bei gefordertem elastischen Anschluss wird zwischen Decke bzw. Fußboden und dem Stahlblechprofil ein elastisches Dichtungsband eingelegt. Beplankungen dürfen keinen unmittelbaren Kontakt mit angrenzenden Bauteilen haben.

In Installationswänden sind die getrennten Ständerprofile durch eine biegesteife Querverlaschung in den Drittelpunkten (bezogen auf die Wandhöhe) zu verbinden.

Das Schließen der Ständerwände, in denen mit Installationen aller Art (auch Elektroinstallation) zu rechnen ist, und das Einbringen der Dämmung, darf erst erfolgen, wenn diese gemäß Projekt eingebracht sind. Im Zweifel hat der Auftragnehmer die Bauleitung zu befragen. Der zeitliche Versatz der Leistungen ist im Preis zu berücksichtigen.

c) Decken
Die Unterkonstruktionen der abgehängten Decken dürfen nur mit amtlich zugelassenen Metallspreizdübeln an der Stahlbetonrohdecke befestigt werden. Hartstahl-Schussbolzen, Kunststoffdübel und dergl. sind ausnahmslos verboten.
Abhänger und alle tragende Teile sind nur in verzinkter Ausführung zugelassen,
Federspann-Abhänger dürfen nur in geprüfter Ausführung eingebaut werden. Magnet-Verbindungen sind nicht zulässig.

Die Verlegung der Decken erfolgt unter Berücksichtigung der notwendigen Einbauteile, wie Leuchten, Schlitzlüfter, Vorhangschienen, Durchdringungen für Verdunkelungen und dergl., sowie in Abstimmung auf die Rohrführungspläne einer Be- und Entlüftungsanlage. Alle zusätzlichen in Verbindung mit der Unterdecke zu montierenden Einbauten, wie Leuchten, Lüftungsauslässe usw. sind gesondert abzuhängen bzw. durch ausreichende Verstärkung der Unterkonstruktion so abzusichern, dass die untergehängte Decke nicht zusätzlich belastet wird.

Sämtliche Anschlüsse der Decken an Stützen, Außen- und Innenwände sowie Trennwände sind so auszubilden, dass keine der an die Unterdecke gestellten Anforderungen gemindert wird. Die Anschlüsse müssen die Bewegungen der angrenzenden Bauteile sowie der Decke selbst ohne Beeinträchtigung
ermöglichen.

Abhängungen an Stahlbetondecken sind mit besonderer Sorgfalt auszuführen. Es ist - nötigenfalls nach Rücksprache mit der Bauleitung - zu garantieren, dass Bewehrungsstähle nicht beschädigt werden. Bei Unterzügen ist eine seitliche Befestigung im mittleren Bereich als Regelfall anzusehen.

Vor dem Beplanken der Unterkonstruktion ist zu prüfen, ob der nachträgliche Anschluss der geplanten leichten Trennwände, vor allem die Übertragung von Horizontalkräften, in die Unterkonstruktion oder auf die Rohdecke gesichert ist.
Abhänger sind so zu gestalten, dass sie nicht durch zeitweilig von unten einwirkende Vertikalkräfte ausgehängt werden können.

Das Befestigen untergehängter Decken an Holzdübeln, einbetonierten Latten u.ä. ist unzulässig. Dübellöcher sind senkrecht (bezogen auf die Rohdecke) zu bohren. Bei Fehlbohrungen ist der Mindestabstand zum neuen Bohrloch entsprechend der bauaufsichtlichen Zulassung der Dübel einzuhalten.

Abhängungen dürfen nicht an Kabelpritschen, Lüftungskanälen und Rohrleitungen befestigt werden. Eine Belastung abgehängter Decken durch haustechnische Installationen muss gleichfalls ausgeschlossen sein. Alle Konstruktionsteile sind zu befestigen, ein loses Einlegen von Querverbindern, Abstandshaltern u.ä. ist
untersagt. Das gilt auch dann, wenn Winkelauflager oder Sicken vorhanden sind.

Die Beplankung der Decken darf erst erfolgen, wenn die Installationen der anderen Gewerke abgeschlossen sind. Im Zweifel hat der Auftragnehmer die Bauleitung zu befragen. Der zeitliche Versatz der Leistungen ist im Preis zu berücksichtigen.

Der Einbau der nachfolgend beschriebenen Ständerwände u. Vorsatzschalen erfolgt stets im Rohbau, vor den Putz- u. Estricharbeiten.

Preisinhalte
Als Nebenleistungen, die nicht gesondert vergütet werden, gelten u.a.:

- Das sachgemäße Dichten der ausgeschriebenen Feuerschutz-Bauteile an den Baukörper.
- Das Weiterrücken fahrbarer Gerüste im Zuge des Arbeitsfortschritts für eigene und fremde Gerüste, sofern das ohne Auf- und Abbau und lediglich durch erneute Abstützung möglich und zulässig ist.
- Das Lüften der Räume und das Staubsaugen in geschlossenen Räumen nach der Verarbeitung oder dem Trennen von Mineralfasererzeugnissen.
- Das Hinterfüllen von ausgeschriebenen Fugen, das Reinigen, Vorbehandeln und das Begradigen der Ränder ggf. durch Abkleben.
- Das ggf. auch nachträgliche Abschleifen von Spachtelgraten.
- Fugenbewehrungsstreifen bei Brandschutzplatten oder Brandschutzbekleidungen.
- Das Beseitigen von Schneidrückständen durch Absaugen.
Des weiteren:
- Aussparungen und Durchbrüche - ausgenommen Tür- u. Fensteröffnungen - sind ebenfalls einzukalkulieren, auch wenn diese im Leistungsverzeichnis nicht speziell erwähnt werden.
- An Kanten und Außenecken sind Kantenschutzprofile einzurechnen, auch wenn diese im Leistungsverzeichnis nicht speziell erwähnt werden.
- Putzanschlüsse: an sämtlichen sichtbaren Wandanschlüssen ist ein Schaumstoff-Klebeband für den elastischen Putzanschluss anzubringen u. einzurechnen.
- Wenn an Trennwänden baablaufbedingt noch keine Beplankung erfolgen kann, ist vor Einbau des Estrichs im unteren Wanddrittel nach Aufforderung durch die Bauleitung ein Streifen der Beplankung anzubringen, inkl. Versatz bei 2-lagiger Gipskartonbekleidung.

## 12 Trockenbauarbeiten

### Bereich 01 Anbau/ Erweiterung

#### Titel 01.01 Vorsatzschalen

*Hinweis: Technische Vorbemerkungen Wandbekleidungen*
Diese technischen Vorbemerkungen gelten
für Wandbekleidungen mit Unterkonstruktion.
Ergänzend hierzu sind die Ausschreibungstexte
und Montageanleitungen zu beachten.

Anwendungsbereich
Die technischen Vorbemerkungen dieser
Leistungsbeschreibung gelten für Wandbekleidungen
mit Gipsfaserplatten-Beplankung mit einer
Unterkonstruktion aus Profilen aus Stahlblech oder Holz,
die auf der Baustelle montiert werden.

Der Nachweis der gesundheitlichen Unbedenklichkeit
durch das eco-Label ist zu erbringen.

Unterkonstruktion aus Stahlblechprofilen
Die Unterkonstruktion der Gipsfaserplatten-Wand-
bekleidungen besteht aus standardisierten,
handelsüblichen und marktgängigen
C-Wandprofilen (CW) oder Deckenprofilen
(CD) aus verzinktem Stahlblech nach DIN
18182 Teil 1 oder EN 14195.
Materialdicke - wenn nicht anders
angegeben - 0,6 mm. Die Steghöhe der
Profile richtet sich nach der
geforderten Wandbekleidungsdicke und
ist unterschiedlich. In den einzelnen
Positionen sind hierzu Angaben gemacht.
Die senkrechten Profile (CW/CD) sind
mit einem Achsabstand von <=50 x
Plattendicke lot- und fluchtrecht zu
montieren und an der zu bekleidenden
massiven Wand zu befestigen. Bei Pass-
und Anschlussfeldern ist der genannte
Achsabstand nicht zu überschreiten.

Unterkonstruktion aus Holzprofilen
Die Unterkonstruktion der
Gipsfaserplatten-Wandbekleidungen
besteht aus Dachlatten aus Holz. Diese
müssen mindestens gemäß DIN 4074, 1 der
Sortierklasse S 10 (entsprechend DIN
1052 Güteklasse II) angehören und der
Schnittklasse A entsprechen. Die
Dachlatten müssen trocken eingebaut
werden und im eingebauten Zustand eben
und verwindungsfrei sein. Die
Querschnitte der Holzprofile richtet
sich nach der geforderten
Wandbekleidungsdicke und ist
unterschiedlich. In den einzelnen
Positionen sind hierzu Angaben gemacht.
Die senkrechten Dachlatten sind mit
einem Achsabstand von <=50 x
Plattendicke lot- und fluchtrecht zu
montieren und an der zu bekleidenden
massiven Wand zu befestigen. Bei Paß-
und Anschlussfeldern ist der genannte
Achsabstand nicht zu überschreiten.

Befestigung an den angrenzenden Bauteilen
Die Anschlussprofile sind mittels
geeigneter, brandschutztechnisch
zugelassener Befestigungsmittel an den
angrenzenden Bauteilen so zu befestigen,
dass die Standsicherheit der
Wandbekleidung gewährleistet ist. Der
Abstand der Befestigungsmittel sollte
im vertikalen Bereich (seitlicher
Anschluss) maximal 1000 mm betragen.
Bei unebenen flankierenden Bauteilen
und erhöhten bauphysikalischen
Anforderungen sind die Abstände der
Befestigungsmittel zu reduzieren.
Die Anschlussprofile sind zu den
angrenzenden Bauteilen hin mit
Randdämmstreifen oder Trennwandkitt
so zu hinterlegen, dass die in den
einzelnen Positionen geforderten
Schall- und Brandschutzwerte
gewährleistet sind.

Konstruktive Fugen des Baukörpers (z. B.
Bewegungsfugen) sind in die
Wandbekleidungen zu übernehmen.
Zusätzliche Dehnfugen sind anzuordnen,
wenn die Bekleidungslängen eine
Unterteilung in Abschnitte erfordern
(z. B. nach 800 cm Bekleidungslänge).
Die Leistungen zum Herstellen von
Bewegungsfugen sind gleichfalls in
Zusatzpositionen ausgeschrieben.
Bei den Anschlüssen der
Gipsfaserplatten an andersartige
Materialien wie z. B. Putze, Sichtbeton,
Mauerwerk, Stahl, Holzbaustoffe o.ä.
ist grundsätzlich eine Trennung der
unterschiedlichen Baustoffe
vorzunehmen. Dies kann entweder unter
Verwendung einer streich- und
tapezierfähigen elasto-plastischen
Dichtung (Dauerbewegungsaufnahme von
>=20 %) oder aber mit
Gipsfaserplatten-Fugenspachtel und
zusätzlichem Klebestreifen erfolgen.
Der Klebestreifen ist an dem
angrenzenden Bauteil anzukleben und
gegenüber der Plattenfläche überstehend
auszubilden. Nach Aushärten des
Fugenspachtels ist der Klebestreifen
plattenbündig abzuschneiden. Diese
Leistungen sind in den Einheitspreisen
des Angebotes zu berücksichtigen,
soweit diese nicht in Zusatzpositionen
ausgeschrieben sind. Sonderanschlüsse
sind in Zusatzpositionen ausgeschrieben.

Hohlraumdämmung/Dämmstoffe
Soweit dies in den ausgewählten
Konstruktionen erforderlich und in den
einzelnen Positionen angegeben, müssen
alle zum Einbau kommenden Dämmstoffe
entsprechend den Anforderungen z. B. an
Brand-, Schall- oder Wärmeschutz
ausgewählt werden. Beschädigte oder
nasse Dämmstoffe sind nicht zu
verarbeiten.

Die Dämmstoffe sind vollflächig in die
Wandbekleidungshohlräume bzw. zwischen
die Unterkonstruktion einzupassen und
durch Stauchung langfristig gegen
Herausfallen und Abrutschen zu sichern.
Diese Arbeiten sind besonders
sorgfältig auszuführen, um die
geforderten bauphysikalischen
Eigenschaften sicherzustellen. Die
erforderlichen Dicken und Dichten der
Dämmstoffe sind in Einzelpositionen
aufgeführt.

Anordnung und Befestigung der
Beplankung/Bekleidung
Die zuvor beschriebene Stahl- oder
Holzunterkonstruktion der
Gipsfaserplatten-Wandbekleidungen ist
jeweils ein- oder mehrlagig mit gleich
oder unterschiedlich dicken
Gipsfaserplatten zu beplanken. Angaben
hierzu enthalten die
Positionsbeschreibungen. Die
Befestigung der 1. bzw. unteren
Plattenlage auf der Unterkonstruktion
ist unter Verwendung von
Schnellbauschrauben bei Stahl- und
Holzunterkonstruktion oder mit Klammern
bei Holzunterkonstruktion vorzunehmen.
Befestigungsabstand der Schrauben <=25
cm oder der Klammern <=20 cm.
Die weiteren Lagen der Gipsfaserplatten
werden entweder
unterkonstruktionsneutral
(Reihenabstand <=40 cm) mit einem
Stoßversatz von >=25 cm direkt in die
1./untere Lage verklammert (Abstand
<=15 cm) oder verschraubt (Abstand <=25
cm) oder aber mit Schnellbauschrauben
bei Stahl- und Holzunterkonstruktion
oder mit Klammern bei
Holzunterkonstruktion gleichfalls in
der Unterkonstruktion befestigt.
Hierbei ist ein Stoßversatz der
senkrechten Plattenfugen von einem
Achsabstand einzuhalten. In den
einzelnen Positionen sind hierzu
Angaben gemacht.

Ausbildung der senkrechten Stoßfugen
der Beplankung/Bekleidung
Bei einlagig beplankten Konstruktionen
sind die senkrechten Stoßfugen der 1.
Plattenlage und bei mehrlagigen
Konstruktionen der jeweils äußersten
Lage mit Fugenverklebung auszuführen.
Nach Aushärten und flächenbündigem
Abstoßen des
Gipsfaserplatten-Fugenklebers sind die
Fugen und Befestigungsmittel mit einer
Feinspachtelung nachzuarbeiten und in
malerfertiger Oberfläche herzustellen.
Wahlweise können die senkrechten
Plattenstöße der jeweils äußeren Lage
als Spachtelfuge oder Trockenbaufuge
gemäß der Hersteller-Vorschriften
ausgebildet werden. Alle
Spachtelarbeiten selber sind erst dann
vorzunehmen, wenn die Gipsfaserplatten
eine Restfeuchte von nicht mehr als
1,5 % aufweisen.
Es sind bei mehrlagig beplankten
Gipsfaserplatten-Wandbekleidungen mit
Ausnahme der jeweils äußersten
Plattenlage alle senkrechten Fugen der
Gipsfaserplatten stumpf zu stoßen. Das
gilt auch für Konstruktionen mit
Brandschutzanforderungen.

Ausbildung der waagerechten Stoßfugen
der Beplankung/Bekleidung
Querfugen schwächen die Wandstabilität
und sollten vermieden bzw. minimiert
werden. Sind sie dennoch erforderlich,
ist wie folgt zu verfahren:
Bei je Wandseite einlagiger Beplankung
sind Querfugen als Klebefuge ohne
Fugenhinterlegung oder als Spachtelfuge
mit Fugenhinterlegung mit
Plattenstreifen oder Profilen
auszubilden.
Bei je Wandseite zweilagiger Beplankung
sind die Querfugen der 1./unteren
Plattenlage stumpf gestoßen (ohne
Verklebung oder Verspachtelung)
auszuführen, wenn die geforderte
Wandhöhe 80 % der max. zulässigen
Einbauhöhe der jeweiligen
Gipsfaserplatten Montagewand nicht
übertrifft. Bei größeren Höhen sind die
Querfugen der unteren Plattenlage gemäß
den zuvor gemachten Angaben
auszubilden. Die Querfugen der jeweils
2./äußeren Plattenlage sind zur unteren
Plattenlage >=25 cm zu versetzten und
als Klebe- oder Spachtelfuge
auszuführen.

Bei je Wandseite dreilagiger Beplankung
gelten für die Ausbildung der
1./unteren Plattenlage und für die
3./äußere Plattenlage die Angaben wie
sie zur zweilagigen Beplankung gemacht
sind. Die Querfugen der jeweils
mittleren Plattenlage werden stumpf
gestoßen.

Bekleidungsöffnungen
im Randbereich von Bekleidungsöffnungen
(z. B. Türen, Fenster) sind zwischen
vertikalen C-Wandprofilen oder
Dachlatten zusätzliche Riegel
anzuordnen; soweit erforderlich, ist
die Unterkonstruktion auszusteifen.
Bekleidungsöffnungen für Türen sind so
auszubilden, dass die aus Nutzung
resultierenden Kräfte in die
angrenzenden Wandbereiche eingeleitet
werden, z. B. über an Kopf- und
Fußpunkten fixierten U-Anschlussprofilen
bzw. Dachlatten. Bei einfach beplankten
Wandbekleidungen sind Plattenstöße in
Verlängerung der Zargenholme
unzulässig; bei mehrlagiger Beplankung
sind Stöße in den einzelnen Lagen
gegeneinander zu versetzen. Das
Herstellen von Bekleidungsöffnungen
sowie Lieferung und Montage notwendiger
aussteifender Unterkonstruktionen sind
in Zusatzpositionen ausgeschrieben.

Montageablauf
Bei dem Angebot ist zu beachten, dass
die Montage der
Gipsfaser-Wandbekleidungen zeitlich
nicht kontinuierlich durchgeführt
werden kann. Im Regelfall wird nach dem
Erstellen der Unterkonstruktion
zunächst der bauseitige Einbau der
kompletten Installation im Wandhohlraum
vorgenommen. Erst im Anschluss an diese
Arbeiten ist das Verlegen/Einbringen
der Hohlraumdämmung möglich und dann
anschließend das Bekleiden der
Unterkonstruktion mit Gipsfaserplatten.

Allgemeine Hinweise
Die in den Ausschreibungstexten
beschriebenen Leistungen sind als
Konstruktionen mit
Gipsfaserplatten-Beplankung anzubieten.
Die Einheitspreise sind sofern sie die
gleichen Leistungen umfassen für alle
Positionen unabhängig vom
Gebäudebereich und von der Etage als
Mittelpreis zu kalkulieren.
Alle anzubietenden Leistungen umfassen
die Lieferung der erforderlichen Stoffe
und Bauteile einschließlich Abladen und
- soweit erforderlich - Zwischenlagern
auf der Baustelle, den Transport bis
zur Einbaustelle sowie die komplette
Montage und Resteentsorgung, wenn in
der Leistungsbeschreibung nichts
anderes vorgegeben ist.

Die ausgeschriebenen Wandbekleidungen
sind in kompletter Material- und
Lohnleistung anzubieten. In den
Einheitspreisen sind alle umlaufenden
Anschlüsse der MontageWandbekleidungen
zum Baukörper hin einschließlich aller
Sondermaßnahmen zu berücksichtigen.
Dies gilt auch für erforderliche
Anpassarbeiten.

Die Einzelflächen der Wandbekleidungen
sind aufgrund der vorgegebenen
planerischen Konzeption und der
Raumnutzung unterschiedlich groß.
Entsprechende Pläne können beim
Architekten eingesehen werden. In den
Angebotspreisen sind alle
erforderlichen Eck- und T-Anschlüsse,
Decken-, Wand- und Bodenanschlüsse
ebenso zu berücksichtigen wie
Maßnahmen, die bei Sonderdetails zur
Gewährleistung der erforderlichen
bauphysikalischen Eigenschaften
(Schalldämmung, Brandschutz,
Wärmedämmung) erforderlich sind.
Notwendige Auswechselungen sowie das
Anpassen an die umlaufend angrenzenden
Bauteile sind ebenfalls in die
Einheitspreise einzukalkulieren - wenn
dies nicht in Zusatzpositionen
ausgeschrieben ist.

Öffnungen und Aussparungen in den
Wandbekleidungen <=2,5 qm Einzelgröße
sind von den Wandflächen im Rahmen der
Einzelpositionen nicht zum Abzug
gebracht, sie sind übermessen und in
den Quadratmeterangaben der Wandflächen
der einzelnen Positionen enthalten.

Sonderanschlüsse
sind in Zusatzpositionen ausgeschrieben.

*Hinweis: Hinweis Stahlblechprofile MW*
Aufgrund schalltechnischer Anforderungen sind die
nachfolgend beschriebenen Positionen Wandbekleidung
mit MW-Profil auszuführen

Kaltverformte Stahlblechprofile mit einer besonderen Stegausbildung zur Verbesserung der Schallschutzeigenschaft. Vornehmlich zur Anwendung als Ständerprofil von Montagewänden, aber auch als Deckenprofil
zur Schallschutzentkopplung bei Holzbalkendecken

Flanschbreite:  50 mm
Steghöhe:  75 mm
Nennblechdicke:  0,6 mm

Fabrikat Knauf MW o. glw.

Angebot. Fabrikat: ...............................

**01.01.1 Wandbekleidung Stahlblech-UK 90mm**
Wandbekleidung mit Stahlblech-UK mit
der rückwärtigen Holzkonstruktionswand
verbundene Wandbekleidung einbauen

Untergrund:
Holzriegelwand, raumseitige Beplankung
mit OSB-Platte Stärke 18mm

Bauart: Einseitig raumseitig einlagig
beplankte Stahlunterkonstruktion aus
verzinkten MW-Profilen 75/50/0,6 mm

Dicke:  90 mm
Wandhöhe: 321 cm

Beplankung einseitig raumseitig: 15 mm
Gipsfaserplatten nach DIN EN 15283-2
Befestigung mit Schnellbauschrauben 3,9 x 30 mm

Plattenstöße als Klebe- oder
Spachtelfuge ausbilden.

Hohlraumdämmung aus nichtbrennbarer
Mineralwolle nach DIN EN 13162
mit einer Mindestnennrohdichte 20 kg/m³
und einer Mindestdicke d >= 50 mm.
entsprechend den Herstellervorschriften
einschl. aller Materialien,

Anschlussdichtungen und Befestigungsmittel liefern und montieren, einschl. der
Verspachtelung der Fugen der äußeren
Plattenlage und der sichtbaren Befestigungsmittel gemäß

Qualitätsstufe (QF)  Q2

Der Nachweis der gesundheitlichen Unbedenklichkeit durch das eco-Label ist zu erbringen.
Fabrikat:  fermacell Wandbekleidung o.glw.

Angebot. Fabrikat: ................................
Menge: 345,000 m2

**01.01.2 Zulage Untergrund Beton**
Zulage zu vor beschriebener Wandverkleidung
für Befestigung der Ständerprofile auf Untergrund Betonwand

Teilfläche im Sockelbereich
Höhe bis ca. 190cm
Menge: 28,000 m2

**01.01.3 Wandbekleidung Stahlblech-UK 90mm**
Wandbekleidung mit Stahlblech-UK mit
der rückwärtigen Holzkonstruktionswand
verbundene Wandbekleidung einbauen

Untergrund:
Holzmassivwand, raumseitige Beplankung
mit bauseitiger Gipsfaserplatte Stärke 15mm

Bauart: Einseitig raumseitig einlagig
beplankte Stahlunterkonstruktion aus
verzinkten MW-Profilen 75/50/0,6 mm

Dicke:  90 mm
Wandhöhe: 321 cm

Beplankung einseitig raumseitig: 2 x 12,5 mm
Gipsfaserplatten nach DIN EN 15283-2
Befestigung mit Schnellbauschrauben 3,9 x 30 mm

Plattenstöße als Klebe- oder
Spachtelfuge ausbilden.

Hohlraumdämmung aus nichtbrennbarer
Mineralwolle nach DIN EN 13162
mit einer Mindestnennrohdichte 20 kg/m³
und einer Mindestdicke d >= 50 mm.
entsprechend den Herstellervorschriften
einschl. aller Materialien,

Anschlussdichtungen und Befestigungsmittel liefern und montieren, einschl. der
Verspachtelung der Fugen der äußeren
Plattenlage und der sichtbaren Befestigungsmittel gemäß

Qualitätsstufe (QF)  Q2

Der Nachweis der gesundheitlichen Unbedenklichkeit durch das eco-Label ist zu erbringen.
Fabrikat:  fermacell Wandbekleidung o.glw.

Angebot. Fabrikat: ................................
Menge: 175,000 m2

**01.01.4 Zulage Tür-/ Fensteröffnungen < 2,5 qm**
Zulage zu vor gen. Wandverkleidungen für Herstellen
von Tür-/ Fensteröffnungen Fläche < 2,5 qm

einschl. der erforderlichen Profile und Montageteile
sowie Anarbeiten der Beplankung.
Leibungen werden in gesonderter Position erfasst.
Menge: 6,000 Stk

**01.01.5 Zulage Tür-/ Fensteröffnungen > 2,5 qm**
Zulage zu vor gen. Wandverkleidungen für Herstellen
von Tür-/ Fensteröffnungen Fläche > 2,5 qm

einschl. der erforderlichen Profile und Montageteile
sowie Anarbeiten der Beplankung.
Leibungen werden in gesonderter Position erfasst.
Menge: 24,000 Stk

**01.01.6 Herstellen von Leibungen < 100**
Herstellen von Leibungsverkleidungen
Leibungstiefe  bis 100mm

Beplankung Gipsfaserplatten 2 x 12,5 mm
Anschlussdichtungen und Befestigungsmittel liefern und montieren, einschl. der
Verspachtelung der Fugen der äußeren
Plattenlage und der sichtbaren Befestigungsmittel gemäß
Qualitätsstufe (QF)  Q2
Menge: 45,000 m

**01.01.7 Herstellen von Leibungen 101-200**
Herstellen von Leibungsverkleidungen
Leibungstiefe  ca. 101 - 200mm

Beplankung Gipsfaserplatten 2 x 12,5 mm
Anschlussdichtungen und Befestigungsmittel liefern und montieren, einschl. der
Verspachtelung der Fugen der äußeren
Plattenlage und der sichtbaren Befestigungsmittel gemäß
Qualitätsstufe (QF)  Q2
Menge: 10,000 m

**01.01.8 Herstellen von Leibungen 201-300**
Herstellen von Leibungsverkleidungen
Leibungstiefe  ca. 201 - 300mm

Beplankung Gipsfaserplatten 2 x 12,5 mm
Anschlussdichtungen und Befestigungsmittel liefern und montieren, einschl. der
Verspachtelung der Fugen der äußeren
Plattenlage und der sichtbaren Befestigungsmittel gemäß
Qualitätsstufe (QF)  Q2
Menge: 65,000 m

**01.01.9 Herstellen von Leibungen 301 -400**
Herstellen von Leibungsverkleidungen
Leibungstiefe  ca. 301 - 400mm

Beplankung Gipsfaserplatten 2 x 12,5 mm
Anschlussdichtungen und Befestigungsmittel liefern und montieren, einschl. der
Verspachtelung der Fugen der äußeren
Plattenlage und der sichtbaren Befestigungsmittel gemäß
Qualitätsstufe (QF)  Q2
Menge: 105,000 m

**01.01.10 Herstellen von Ecken 90°**
Herstellen von Wandecken 90°

Anschlussdichtungen und Befestigungsmittel liefern und montieren, einschl. der
Verspachtelung der Fugen der äußeren
Plattenlage und der sichtbaren Befestigungsmittel gemäß
Qualitätsstufe (QF)  Q2
Menge: 40,000 m

**01.01.11 Kantenprofile einbauen**
Einbauen, verspachteln und verschleifen
von Kantenprofilen, Protektor 1030 o.glw.
Verspachtelung wie Wandflächen
Qualitätsstufe (QF)  Q2
Menge: 265,000 m

**01.01.12 Zulage zusätzliche Unterkonstruktion**
Zulage zur Wandbekleidung für Einbau einer Holzbohle ca. 300x30mm als zusätzliche Unterkonstruktion zur Befestigung von Anbauteilen, Leuchten, Küchenschränken etc. incl. erforderlicher Bohrungen für Kabel.
Menge: 30,000 m

**01.01.13 Wanddurchbrüche bis 500**
Wanddurchbrüche in vorbeschriebener Trennwand
für Heizung/ Lüftung/ Sanitär/ Elektro
Größe bxl: ca. 10x10cm bis 15x30cm
  Fläche bis ca. 500 cm²
Menge: 5,000 Stk

**01.01.14 Wanddurchbrüche bis 1000**
Wanddurchbrüche in vorbeschriebener Trennwand
für Heizung/ Lüftung/ Sanitär/ Elektro
Größe bxl: ca. 20x50cm bis 10x100cm
  Fläche bis ca. 1000 cm²
Menge: 1,000 Stk

**01.01.15 Zulage Ausschnitte HLS 50-150**
Zulage zu Ständerwänden für Ausschnitte und Anarbeiten an HLS Durchführungen/ Rohre etc.
Durchmesser ca. 50 - 150 mm
Menge: 20,000 Stk

**01.01.16 Zulage Ausschnitte HLS 155-250**
Zulage zu Ständerwänden für Ausschnitte und Anarbeiten an HLS Durchführungen/ Rohre etc.
Durchmesser ca. 155 - 250 mm
Menge: 10,000 Stk

**01.01.17 Zulage Ausschnitte HLS 255-350**
Zulage zu Ständerwänden für Ausschnitte und Anarbeiten an HLS Durchführungen/ Rohre etc.
Durchmesser ca. 255 - 350 mm
Menge: 6,000 Stk

*Hinweis: Hinweis Stahlblechprofile CD/ UW*
An die nachfolgend beschriebenen Positionen
Vorsatzschalen/ Schachtwände werden keine
zusätzlichen Anforderungen hinsichtlich
Schallschutz gestellt, die Ausführung kann in
CW-/ UW-Profilen erfolgen.

**01.01.18 Vorsatzschale Stahlblech-UK 90mm**
Freistehende Vorsatzschale DIN 4103

Bauart: Einseitig raumseitig einlagig
beplankte Stahlunterkonstruktion aus
verzinkten CW-/ UW-Profilen 75/50/0,6 mm

Dicke:  90 mm
Wandhöhe: 321 cm

Beplankung einseitig raumseitig: 15 mm
Gipsfaserplatten nach DIN EN 15283-2
Befestigung mit Schnellbauschrauben 3,9 x 30 mm

Plattenstöße als Klebe- oder
Spachtelfuge ausbilden.

Hohlraumdämmung aus nichtbrennbarer
Mineralwolle nach DIN EN 13162
mit einer Mindestnennrohdichte 20 kg/m³
und einer Mindestdicke d >= 50 mm.
entsprechend den Herstellervorschriften
einschl. aller Materialien,

Anschlussdichtungen und Befestigungsmittel liefern und montieren, einschl. der
Verspachtelung der Fugen der äußeren
Plattenlage und der sichtbaren Befestigungsmittel gemäß

Qualitätsstufe (QF)  Q2

Der Nachweis der gesundheitlichen Unbedenklichkeit durch das eco-Label ist zu erbringen.
Fabrikat:  fermacell Wandbekleidung o.glw.

Angebot. Fabrikat: ................................
Menge: 75,000 m2

**01.01.19 Zulage Gipskarton für Feuchträume**
Zuschlag zu Gipskartonflächen an Wänden und Decken für Ausführung mit hydrophobierten, feuchtraumgeeigneten Platten GKBI.
Menge: 75,000 m2

**01.01.20 Befestigungs-Schiene Metallständerwände**
Befestigungsschiene im Wandhohlraum, aus Stahlprofilen, verzinkt, für Steigleitungen/ Waschmaschinenanschluss/ Spülenanschluss, u. dgl., einschl. Montagezubehör.
Menge: 5,000 Stk

**01.01.21 Universal-Traverse Metallständerwände**
Traverse im Wandhohlraum, aus Mehrschichtholzplatte mit seitlichen Profilanschlüssen, einschließlich Montagezubehör, verschraubt mit CW-Profilen, für wandhängende Lasten bis
1,5 kN/m Wandlänge.
Universal-Traverse 620/200/20mm
Menge: 5,000 Stk

**01.01.22 Zulage Tür-/ Fensteröffnungen < 2,5 qm**
Zulage zu vor gen. Vorsatzschale für Herstellen
von Tür-/ Fensteröffnungen Fläche < 2,5 qm

einschl. der erforderlichen Profile und Montageteile
sowie Anarbeiten der Beplankung.
Leibungen werden in gesonderter Position erfasst.
Menge: 2,000 Stk

**01.01.23 Herstellen von Leibungen 201-300**
Herstellen von Leibungsverkleidungen
Leibungstiefe  ca. 201 - 300mm

Beplankung Gipsfaserplatten 2 x 12,5 mm
Anschlussdichtungen und Befestigungsmittel liefern und montieren, einschl. der
Verspachtelung der Fugen der äußeren
Plattenlage und der sichtbaren Befestigungsmittel gemäß
Qualitätsstufe (QF)  Q2
Menge: 6,000 m

**01.01.24 Herstellen von Leibungen 301 -400**
Herstellen von Leibungsverkleidungen
Leibungstiefe  ca. 301 - 400mm

Beplankung Gipsfaserplatten 2 x 12,5 mm
Anschlussdichtungen und Befestigungsmittel liefern und montieren, einschl. der
Verspachtelung der Fugen der äußeren
Plattenlage und der sichtbaren Befestigungsmittel gemäß
Qualitätsstufe (QF)  Q2
Menge: 4,000 m

**01.01.25 Schachtwand 72,5 mm, F30-A**
Schachtwand 72,5 mm, F30-A
Freistehende Vorsatzschale /
Schachtwand DIN 4103, 1.

Bauart: Einseitig raumseitig zweilagig
beplankte Stahlunterkonstruktion aus
verzinkten CW-/UW-Profilen 50 x 06.
Dicke: 72,5 mm
Schachthöhe: ca. 320 cm
<= 300 cm (ohne Brandschutz)
<= 300 cm (Brandschutz nach DIN 4102)

Beplankung einseitig raumseitig: 12,5 und
10 mm Gipsfaserplatten nach DIN EN 15283-2.

1./untere Plattenlage stumpf stoßen und mit
Schnellbauschrauben 3,9 x 30 mm in den
CW-Profilen befestigen.
2./äußere Plattenlage mit Schnellbauschrauben
3,9 x 40mm in den CW-Profilen befestigen.
Plattenstöße der 2./äußeren Plattenlage
als Klebe- oder Spachtelfuge ausbilden.

Anschlussdichtungen und Befestigungsmittel liefern und montieren, einschl. der
Verspachtelung der Fugen der äußeren
Plattenlage und der sichtbaren Befestigungsmittel gemäß

Qualitätsstufe (QF)  Q2

Der Nachweis der gesundheitlichen Unbedenklichkeit durch das eco-Label ist zu erbringen.
Fabrikat:  fermacell Schachtwand o.glw.

Angebot. Fabrikat: ................................
Menge: 5,000 m2

**01.01.26 Herstellen von Ecken 90°**
Herstellen von Wand-/Schachtecken 90°

Anschlussdichtungen und Befestigungsmittel liefern und montieren, einschl. der
Verspachtelung der Fugen der äußeren
Plattenlage und der sichtbaren Befestigungsmittel gemäß
Qualitätsstufe (QF)  Q2
Menge: 7,000 m

**01.01.27 Kantenprofile einbauen**
Einbauen, verspachteln und verschleifen
von Kantenprofilen, Protektor 1030 o.glw.
Verspachtelung wie Wandflächen
Qualitätsstufe (QF)  Q2
Menge: 7,000 m

**01.01.28 Wanddurchbrüche bis 500**
Wanddurchbrüche in vorbeschriebener Trennwand
für Heizung/ Lüftung/ Sanitär/ Elektro
Größe bxl: ca. 10x10cm bis 15x30cm
  Fläche bis ca. 500 cm²
Menge: 10,000 Stk

**01.01.29 Wanddurchbrüche bis 1000**
Wanddurchbrüche in vorbeschriebener Trennwand
für Heizung/ Lüftung/ Sanitär/ Elektro
Größe bxl: ca. 20x50cm bis 10x100cm
  Fläche bis ca. 1000 cm²
Menge: 2,000 Stk

**01.01.30 Zulage Ausschnitte HLS 50-150**
Zulage zu Ständerwänden für Ausschnitte und Anarbeiten an HLS Durchführungen/ Rohre etc.
Durchmesser ca. 50 - 150 mm
Menge: 40,000 Stk

**01.01.31 Zulage Ausschnitte HLS 155-250**
Zulage zu Ständerwänden für Ausschnitte und Anarbeiten an HLS Durchführungen/ Rohre etc.
Durchmesser ca. 155 - 250 mm
Menge: 10,000 Stk

**01.01.32 Revisionsklappe REVO200 x 200**
Einbau einer Revisionsklappe REVO200 x 200 mm
für Wandsysteme/ Vorsatzschalen
ohne bauphysikalische Anforderung.
Unterkonstruktion mit CD 60/27-Profilen gemäß DIN EN 14195 und DIN 18182-1 anordnen.
Ausschnitt der Gipsplatte nach System-Datenblatt und Schemazeichnungen ausbilden.
Dicke der Beplankung bis 12,5 mm.
Verschraubung des Außenrahmens mittels Schnellbauschrauben TB / Diamantschrauben XTB nach
DIN 18182-2 oder bauaufsichtlich zugelassenen Verbindungsmitteln, ggf. mit Distanzrahmen/ -streifen unterlegen.
Innendeckel flächenbündig mit Gipsplatte verkleben oder wahlweise verschrauben.
Revisionsklappen-Außenrahmen mit Uniflott Typ 4B o.glw.
nach DIN EN 13963 in Qualitätsstufe Q2 gemäß Merkblatt Nr. 2 des Bundesverbandes der Gipsindustrie e.V. verspachteln.
Menge: 1,000 Stk

**01.01.33 Revisionsklappe REVO300 x 300**
Einbau einer Revisionsklappe wie vor beschrieben,
jedoch REVO300 x 300 mm
Menge: 1,000 Stk

#### Titel 01.02 Abhängedecken

**01.02.1 Abgehängte Decken GK-12,5mm**
Liefern u. einbauen einer abgehängten Gipskartondecke
nach DIN 18168, ohne Brandschutzanforderung

Befestigungsuntergrund: Stahlbetondecke
Einbauhöhe:  ca. 300 cm
Abhängehöhe:  ca. 20 cm

Ausführung der Unterkonstruktion aus verzinkten Stahlblechprofilen DIN 18182-1,
als Grund- und Tragprofile CD 60/27,
Befestigung mit Direktabhänger/ Direktschwingabhänger/
Nonius mit Noniusbügel/ Nonius-Hänger-Unterteil/ Kombihänger,
Befestigen mit Knauf Deckennagel/ Schnellbauschraube TN/ Universalschraube FN
oder bauaufsichtlich zugelassenen Befestigungsmitteln.
ohne Dämmschicht

Decklage/Bekleidung aus Gipsplatten GKF DIN 18180
bzw. Typ DFH2 EN 520: Knauf Feuerschutzplatten
einlagig, Plattendicke 12,5 mm,
Verarbeitung gemäß DIN 18181.
Verspachtelung der Gipsplatten gemäß Merkblatt
Nr. 2  des Bundesverbandes der Gipsindustrie e.V.
Qualitätsstufe Q2 Standardverspachtelung,
Verarbeitung gemäß DIN 18181.
Die Ausführung erfolgt unter Verwendung von DIN EN 13963, Spachtelmaterial Uniflott Typ 4B oder alternativ Fügenfüller
Typ 3B.

Ausführung gemäß Knauf System-Datenblatt D11.de.
System: Knauf Plattendecke D112.de o.glw.

Angebot. Fabrikat: .................................
Menge: 44,000 m2

**01.02.2 Abgehängte Decken GK-12,5mm**
Liefern u. einbauen einer abgehängten Gipskartondecke
nach DIN 18168, ohne Brandschutzanforderung
wie vor beschrieben, jedoch

Befestigungsuntergrund: Massivholzdecke
Einbauhöhe:  ca. 270 cm
Abhängehöhe:  ca. 32 cm

Kleinflächen, im Bereich Schranknischen
Einzelflächen < 5m²
Menge: 27,000 m2

**01.02.3 Deckenblende GK-12,5mm**
Liefern u. einbauen einer abgehängten Gipskartondecke
nach DIN 18168, ohne Brandschutzanforderung
wie vor beschrieben, jedoch
als senkrechte Deckenblende/ Deckenabschluss

Befestigungsuntergrund: Massivholzdecke
Einbauhöhe:  ca. 270 cm
Blendenhöhe:  ca. 32 cm

Kleinflächen, im Bereich Schranknischen
Einzelflächen < 5m²
Menge: 14,000 m2

**01.02.4 Zulage Oberflächenbehandlung Q3 glatt**
Sonderspachtelung Qualitätsstufe Q3, mit erhöhten Anforderungen an die Oberfläche
als Zulage zu Standardverspachtelung Q2

Deckenverkleidung aus Gipskartonplatten, glatt
Menge: 85,000 m2

**01.02.5 Kantenprofile**
Einbauen, verspachteln und verschleifen von Kantenprofilen,
Verspachtelung Q3 wie Deckenfläche

Fabrikat: Protektor 1030 o.glw.

Angebot. Fabrikat: .............................
Menge: 45,000 m

**01.02.6 Abgehängte Decken GK-15mm**
Liefern u. einbauen einer abgehängten Gipskartondecke
nach DIN 18168, ohne Brandschutzanforderung

Befestigungsuntergrund: Massivholzdecke
Einbauhöhe:  ca. 300 cm
Abhängehöhe:  ca. 7 cm

Ausführung der Unterkonstruktion aus verzinkten Stahlblechprofilen DIN 18182-1,
als Grund- und Tragprofile CD 60/27,
Befestigung mit Direktabhänger/ Direktschwingabhänger/
Nonius mit Noniusbügel/ Nonius-Hänger-Unterteil/ Kombihänger,
Befestigen mit Knauf Deckennagel/ Schnellbauschraube TN/ Universalschraube FN
oder bauaufsichtlich zugelassenen Befestigungsmitteln.
ohne Dämmschicht

Decklage/Bekleidung aus Gipsplatten GKF DIN 18180
bzw. Typ DFH2 EN 520: Knauf Feuerschutzplatten
einlagig, Plattendicke 15 mm,
Verarbeitung gemäß DIN 18181.
Verspachtelung der Gipsplatten gemäß Merkblatt
Nr. 2  des Bundesverbandes der Gipsindustrie e.V.
incl.Standardverspachtelung Qualitätsstufe Q2,
Verarbeitung gemäß DIN 18181.
Die Ausführung erfolgt unter Verwendung von DIN EN 13963, Spachtelmaterial Uniflott Typ 4B oder alternativ Fügenfüller
Typ 3B.

Ausführung gemäß Knauf System-Datenblatt D11.de.
System: Knauf Plattendecke D112.de o.glw.

Angebot. Fabrikat: .................................

Besonderheit:
Die GK-Decke wird aus bauphysikalischen Gründen mit Federbügeln unmittelbar an der Massivholzdecke befestigt, unter diese GK-Decke wird zusätzlich eine Akustiklochdecke angebaut. Das Rastermaß und Anordnung der Deckenprofile sind aufeinander abtzustimmen, die Akustikdecke muss an den mit Federbügeln abgehängten Deckenprofilen befestigt werden. Akustikdecke und Zulagen werden in gesonderter Position erfasst.
Menge: 118,000 m2

**01.02.7 Zulage GK-Abhängedecke**
Mehrpreis zu vor beschriebener Gipskarton-Montagedecke
für Abstimmen/ Verstärken und Einbauen der Unterkonstruktion Deckenprofile zum unterseitigen Anbau einer zusätzlichen GK-Akustikdecke.
Akustikdecke in gesonderter Position erfasst
Menge: 118,000 m2

**01.02.8 Wandanschluss mit Trennstreifen**
Zulage zur Deckenbekleidung für das Ausbilden
der Wandanschlüsse mit umlfd. Trennstreifen
im Bereich des Anschlusses an angrenzende Bauteile.
Menge: 240,000 m

**01.02.9 Akustik-Abhängedecke GK 12,5mm**
Liefern u. einbauen einer abgehängten Gipskarton- Akustikdecke nach DIN 18168
ohne Brandschutzanforderung

Befestigungsuntergrund: Gipskartondecke
mit Federbügel Pos. 06
Einbauhöhe:  ca. 280 cm
Abhängehöhe:  ca. 15 cm

Ausführung der Unterkonstruktion aus verzinkten Stahlblechprofilen DIN 18182-1,
als Grund- und Tragprofile CD 60/27,
Befestigung mit Direktabhänger/ Direktschwingabhänger/
Nonius mit Noniusbügel/ Nonius-Hänger-Unterteil/ Kombihänger,
Befestigen mit Knauf Deckennagel/ Schnellbauschraube TN/ Universalschraube FN
oder bauaufsichtlich zugelassenen Befestigungsmitteln.
ohne Dämmschicht bzw. in gesonderter Position erfasst

Beplankung:
1 x 12,5 mm gelochte Gipskarton Bauplatten
mit durchlaufender Rundlochung 8 / 18 R,
werkseitig gefast u. grundiert (Anstrich bauseits),
oberseitig aufkaschiertes schwarzes Akustik-Vlies,
Standard-Kantenausbildung mit 4SK, Fugen ca. 3 mm, Standardverspachtelung Qualitätsstufe Q 2.

Abhängehöhe: ca. 15 cm

Fabrikat:
Knauf Cleaneo Classic Akustik-Plattendecke D127
o. gleichwertig

Angebot. Fabrikat: ..................................................

Besonderheit:
Die GK-Akustikdecke wird aus bauakustischen Gründen
unmittelbar an der abgehängten Gipskartondecke Pos.05 befestigt. Das Rastermaß und Anordnung der Deckenprofile sind aufeinander abtzustimmen, die Akustikdecke muss an den mit Federbügeln abgehängten Deckenprofilen befestigt werden.
Menge: 118,000 m2

**01.02.10 Deckenauflage Mineralwolle 30mm**
In PE-Folie eingeschweißte akustisch wirksame
Deckenauflage aus Mineralwolle

Zur Verbesserung der Schallabsorption ist die
Mineralwolleinlage in akustisch wirksamer PE-Folie
eingeschweißt zu liefern und in das Deckenelement
einzulegen, Mineralwolle in PE-Folie:
Dicke: 30 mm
Baustoffklasse: A1
Prüfung/Bewertung: Nach EN 13501-1 "nicht brennbar"

Fabrikat: Rockwool Polyrock o.glw.

Angebot. Fabrikat: ..................................
Menge: 70,000 m2

**01.02.11 Akustik-Abhängedecke GK 12,5mm**
Liefern u. einbauen einer abgehängten Gipskarton- Akustikdecke nach DIN 18168
ohne Brandschutzanforderung

Befestigungsuntergrund: Massivholzdecke
Einbauhöhe:  ca. 280 cm
Abhängehöhe:  ca. 15-20 cm

Ausführung der Unterkonstruktion aus verzinkten Stahlblechprofilen DIN 18182-1,
als Grund- und Tragprofile CD 60/27,
Befestigung mit Direktabhänger/ Direktschwingabhänger/
Nonius mit Noniusbügel/ Nonius-Hänger-Unterteil/ Kombihänger,
Befestigen mit Knauf Deckennagel/ Schnellbauschraube TN/ Universalschraube FN
oder bauaufsichtlich zugelassenen Befestigungsmitteln.
ohne Dämmschicht bzw. in gesonderter Position erfasst

Beplankung:
1 x 12,5 mm gelochte Gipskarton Bauplatten
mit durchlaufender Rundlochung 8 / 18 R,
werkseitig gefast u. grundiert (Anstrich bauseits),
oberseitig aufkaschiertes schwarzes Akustik-Vlies,
Standard-Kantenausbildung mit 4SK, Fugen ca. 3 mm,
incl. Standardverspachtelung Qualitätsstufe Q 2

Abhängehöhe: 15-20 cm

Fabrikat:
Knauf Cleaneo Classic Akustik-Plattendecke D127
o. gleichwertig

Angebot. Fabrikat: .......................................................
Menge: 430,000 m2

**01.02.12 Zulage Oberflächenbehandlung Q3 gelocht**
Sonderspachtelung Qualitätsstufe Q3, mit erhöhten Anforderungen an die Oberfläche
als Zulage zu Standardverspachtelung Q2

Deckenverkleidung aus Gipskartonplatten, gelocht
Menge: 548,000 m2

**01.02.13 Akustik-Abhängedecke GK 12,5mm Tr.Haus**
Liefern u. einbauen einer abgehängten Gipskarton- Akustikdecke nach DIN 18168
ohne Brandschutzanforderung
wie vor beschrieben, jedoch im Treppenhaus

Befestigungsuntergrund: Stahlbetondecke
Einbauhöhe:  ca. 280 cm
Abhängehöhe:  ca. 15-20 cm
Deckenfläche:  ca. 6,25 x 3,00m

Besonderheit:
Einbau der Akustikdecke erfolgt im Treppenhaus OG
Gerüst wird in gesonderter Position erfasst
Menge: 19,000 m2

**01.02.14 Akustik-Abhängedecke GK 12,5mm Kleinflächen**
Liefern u. einbauen einer abgehängten Gipskarton- Akustikdecke nach DIN 18168
ohne Brandschutzanforderung
wie vor beschrieben, jedoch in Kleinflächen

Befestigungsuntergrund: Stahlbetondecke
Einbauhöhe:  ca. 280 cm
Abhängehöhe:  ca. 15-20 cm
Deckenfläche:  ca. 1,60 x 3,00m

Besonderheit:
Einbau der Akustikdecke erfolgt im Treppenhaus
an den Geschosspodesten, Kleinflächen < 5m²
Menge: 11,000 m2

**01.02.15 Akustik-Wandverkleidung GK 12,5mm Kleinflächen**
Liefern u. einbauen einer direkt befestigten Gipskarton- Akustikverkelidung an der Wand nach DIN 18168
ohne Brandschutzanforderung
wie vor beschrieben, jedoch in Kleinflächen

Befestigungsuntergrund: Stahlbetonwand
Einbauhöhe:  ca. 170-470 cm
Aufbauhöhe:  ca. 5-7 cm
Deckenfläche:  ca. 3,00 x 3,00m

Besonderheit:
Einbau der Akustikverkelidung erfolgt im Treppenhaus
an den Geschosswänden, Kleinflächen < 10m²
Menge: 10,000 m2

**01.02.16 Deckenblende GK-12,5mm**
Liefern u. einbauen einer abgehängten Gipskartondecke
nach DIN 18168, ohne Brandschutzanforderung
wie vor beschrieben, jedoch
als senkrechte Deckenblende/ Deckenabschluss

Befestigungsuntergrund: Stahlbetondecke
Einbauhöhe:  ca. 280 cm
Blendenhöhe:  ca. 20 cm

Kleinflächen, im Bereich Treppenhaus
Einzelflächen < 1m²
Menge: 2,000 m2

**01.02.17 Herstellen von Leibungen 50-100**
Herstellen von Leibungsverkleidungen
Leibungstiefe  ca. 50 - 100mm

Beplankung Gipsfaserplatten 1 x 12,5 mm
Anschlussdichtungen und Befestigungsmittel liefern und montieren, einschl. der
Verspachtelung der Fugen der äußeren
Plattenlage und der sichtbaren Befestigungsmittel gemäß
Qualitätsstufe (QF)  Q2
Menge: 3,000 m

**01.02.18 Zulage Oberflächenbehandlung Q3 gelocht**
Sonderspachtelung Qualitätsstufe Q3, mit erhöhten Anforderungen an die Oberfläche
als Zulage zu Standardverspachtelung Q2

Decken-/ Wandverkleidung aus Gipskartonplatten
gelocht, Kleinflächen < 5 m²
Menge: 40,000 m2

**01.02.19 Kantenprofile**
Einbauen, verspachteln und verschleifen von Kantenprofilen,
Verspachtelung Q3 wie Deckenfläche

Fabrikat: Protektor 1030 o.glw.

Angebot. Fabrikat: .............................
Menge: 45,000 m

**01.02.20 Deckenauflage Mineralwolle 30mm Kleinflächen**
In PE-Folie eingeschweißte akustisch wirksame
Deckenauflage aus Mineralwolle

Zur Verbesserung der Schallabsorption ist die
Mineralwolleinlage in akustisch wirksamer PE-Folie
eingeschweißt zu liefern und in das Deckenelement
einzulegen, Mineralwolle in PE-Folie:
Dicke: 30 mm
Baustoffklasse: A1
Prüfung/Bewertung: Nach EN 13501-1 "nicht brennbar"

Fabrikat: Rockwool Polyrock o.glw.

Angebot. Fabrikat: ..................................
Menge: 40,000 m2

**01.02.21 Arbeitsgerüst Deckeneinbau**
Schutz- und Arbeitsgerüst für Einbau der vorbeschriebenen Deckenverkleidung im Treppenhaus

Grundfläche  ca. 4,60 x 3,00m
Deckenhöhe ca. 4,70m von OK-Zwischenpodest
  bis UK-Decke Treppenhaus

Besonderheit:
Die Treppenläufe werden als Nullbelagstreppe
in Sichtbeton ausgeführt.
Schutzbelag und Mehraufwand für die Gerüststellung
im Treppenhaus ist in den EP einzurechnen.
Menge: 1,000 Psch

**01.02.22 Zulage Wandanschluss (Schattennut)**
Mehrpreis zu Montagedecken wie vor beschrieben
für Ausbilden des Wandanschlusses als offene Schattenfuge,
durch rückseitige an der Gipskartonplatte anbringen eines nicht sichtbaren Kantenschutzprofils für einen sauberen Abschluss
an den Kanten.
Fugenbreite:  ca. 10 mm
Farbton:  verzinkt

Fabrikat: Protektor 1314 o.glw.

Angebot. Fabrikat: .............................
Menge: 380,000 m

**01.02.23 Zulage Dehnfuge (Schattennut)**
Mehrpreis zu Montagedecken wie vor beschrieben
für Ausbilden einer Dehnfuge als offene Schattenfuge,
durch rückseitige an der Gipskartonplatte anbringen von nicht sichtbaren Kantenschutzprofilen für einen sauberen Abschluss
an den beiden Plattenkanten.
Fugenbreite:  ca. 6 mm
Farbton:  verzinkt

Fabrikat: Protektor 1371+1373 o.glw.

Angebot. Fabrikat: .............................
Menge: 30,000 m

**01.02.24 Zulage Deckenrand ungelocht**
Zulage zur Oberflächenverspachtelung für Herstellen
eines gespachtelten umlfd. lochfreien Deckenrandes
Breite ca. 80-100mm
Menge: 380,000 m

**01.02.25 Zulage Anarbeiten Lüftungsgeräte**
Zulage zur Akustikdecke für Anarbeiten an bauseitige Lüftungsgeräte, Einbau erfolgt teilvertieft ca. 1/3 in die Unterdecke einschließl. erfoderlichem Anpassen
der Unterkonstruktion/ Deckenprofile

Der Deckenanschluss muss umlfd. schallentkoppelt
ausgeführt werden, das Gerät liegt mit einer Längsseite unmittelbar an der Aussenwand an

Größe Gerät lxb ca. 920 x 1950mm
schallentkoppelter Anschluss je Gerät ca. 3,80 lfm
Menge: 6,000 Stk

**01.02.26 Zulage zusätzliche Unterkonstruktion 300**
Zulage zur Deckenkonstruktion für Einbau von einer Holzbohle ca. 300x30mm als zusätzliche Unterkonstruktion zur Befestigung von Anbauteilen, Leuchten etc. incl. erforderlicher Bohrungen für Kabel
Einzellänge bis max. 100cm
Menge: 30,000 m

**01.02.27 Zulage zusätzliche Unterkonstruktion 400x400**
Zulage zur Deckenkonstruktion für Einbau von einer Holzplatte ca. 400x400x30mm als zusätzliche Unterkonstruktion zur Befestigung von Anbauteilen, Leuchten etc. incl. erforderlicher Bohrungen für Kabel
Menge: 40,000 Stk

**01.02.28 Zulage zusätzliche Unterkonstruktion 500x500**
Zulage zur Deckenkonstruktion für Einbau von einer Holzplatte ca. 500x500x30mm als zusätzliche Unterkonstruktion zur Befestigung von Anbauteilen, Leuchten etc. incl. erforderlicher Bohrungen für Kabel
Menge: 60,000 Stk

**01.02.29 Zulage Anspachteln Deckenausschnitte**
Zulage zur Oberflächenverspachtelung für Anspachteln
des Lochbildes im Bereich Deckenausschnitte rund
Lochausschnitt DN 100-300mm
Menge: 10,000 Stk

**01.02.30 Herstellen von Aussparungen DN 100**
Herstellen von Aussparungen Durchmesser bis 100 mm
Menge: 10,000 Stck

**01.02.31 Herstellen von Aussparungen DN 110-200**
Herstellen von Aussparungen Durchmesser 110 bis 200 mm
Menge: 10,000 Stk

**01.02.32 Herstellen von Aussparungen DN 210-300**
Herstellen von Aussparungen Durchmesser 210 bis 300 mm
Menge: 10,000 Stk

**01.02.33 Herstellen von Aussparungen <500**
Herstellen von Deckendurchbrüche/ Aussparungen
in vorbeschriebener Akustikdecke
für Heizung/ Lüftung/ Sanitär/ Elektro

Größe bxl: ca. 10x10cm bis 15x30cm
Fläche bis ca. 500 cm²
Menge: 10,000 Stk

**01.02.34 Herstellen von Aussparungen 500-1000**
Herstellen von Deckendurchbrüche/ Aussparungen
in vorbeschriebener Akustikdecke
für Heizung/ Lüftung/ Sanitär/ Elektro

Größe bxl: ca. 30x30cm bis 20x50cm
Fläche bis ca. 1000 cm²
Menge: 10,000 Stk

**01.02.35 Revisionsklappe REVO200 x 200**
Einbau einer Revisionsklappe REVO200 x 200 mm
für Deckensysteme ohne bauphysikalische Anforderung.
Unterkonstruktion mit CD 60/27-Profilen gemäß DIN EN 14195 und DIN 18182-1 anordnen.
Ausschnitt der Gipsplatte nach System-Datenblatt und Schemazeichnungen ausbilden.
Dicke der Beplankung bis 12,5 mm.
Verschraubung des Außenrahmens mittels Schnellbauschrauben TB / Diamantschrauben XTB nach
DIN 18182-2 oder bauaufsichtlich zugelassenen Verbindungsmitteln, ggf. mit Distanzrahmen/ -streifen unterlegen.
Innendeckel flächenbündig mit Gipsplatte verkleben oder wahlweise verschrauben.
Revisionsklappen-Außenrahmen mit Uniflott Typ 4B o.glw.
nach DIN EN 13963 in Qualitätsstufe Q2 gemäß Merkblatt Nr. 2 des Bundesverbandes der Gipsindustrie e.V. verspachteln.
Menge: 1,000 Stk

**01.02.36 Revisionsklappe REVO300 x 300**
Einbau einer Revisionsklappe wie vor beschrieben,
jedoch REVO300 x 300 mm
Menge: 1,000 Stk

**01.02.37 Revisionsklappe REVO400 x 400**
Einbau einer Revisionsklappe wie vor beschrieben,
jedoch REVO400 x 400 mm
Menge: 1,000 Stk

**01.02.38 Revisionsklappe REVO600 x 600**
Einbau einer Revisionsklappe wie vor beschrieben,
jedoch REVO600 x 600 mm
Menge: 1,000 Stk

#### Titel 01.03 Stundenlohnarbeiten

*Hinweis: Vorbemerkungen Stundenlohnarbeiten*
Für evtl. erforderliche Arbeiten, die nicht im
Leistungsverzeichnis erfasst sind und gegen Nachweis
zur Ausführung kommen, sind folgende
Leistungen mit einzurechnen:

Stundenlohnarbeiten
-  Sämtliche Aufwendungen für die Arbeitskraft, wie der
  tatsächliche Lohn einschl. vermögenswirksamen
  Leistungen mit den Zuschlägen für Gemeinkosten
  (Sozialbeiträge, Winterbauumlage und dgl.).
-  Lohn- und Gehaltsnebenkosten sowie
  Überstundenzuschläge. Gesondert verrechnet werden
  tarifliche Festlegungen wie Nacht-, Sonntags- und
  Feiertagsarbeiten.

Geräte
-  inkl. Liefern und Abfahren
-  Stundensatz für das Gerät, einschl. der Vorhaltekosten
  (Abschreibung und Verzinsung), der Betriebskosten
  (Betriebs- und Wartungsstoffe, Reparaturkosten)
-  Lohnkosten für das Bedienungspersonal.

Stundenlohnarbeiten/Geräteeinsatz bedürfen vorab der
Zustimmung der Bauüberwachung (sonst kein
Vergütungsanspruch). Der voraussichtliche Aufwand ist
vor der Durchführung abzuschätzen und mitzuteilen.

**01.03.1 Vorarbeiter**
Menge: 20,000 Std

**01.03.2 Facharbeiter**
Menge: 20,000 Std

### Bereich 02 Umbau/ Bestand

#### Titel 02.01 Vorsatzschalen

**02.01.1 Vorsatzschale Stahlblech-UK 90mm**
Freistehende Vorsatzschale DIN 4103

Bauart: Einseitig raumseitig einlagig
beplankte Stahlunterkonstruktion aus
verzinkten CW-/ UW-Profilen 75/50/0,6 mm

Dicke:  90 mm
Wandhöhe: 321 cm

Beplankung einseitig raumseitig: 15 mm
Gipsfaserplatten nach DIN EN 15283-2
Befestigung mit Schnellbauschrauben 3,9 x 30 mm

Plattenstöße als Klebe- oder
Spachtelfuge ausbilden.

Hohlraumdämmung aus nichtbrennbarer
Mineralwolle nach DIN EN 13162
mit einer Mindestnennrohdichte 20 kg/m³
und einer Mindestdicke d >= 50 mm.
entsprechend den Herstellervorschriften
einschl. aller Materialien,

Anschlussdichtungen und Befestigungsmittel liefern und montieren, einschl. der
Verspachtelung der Fugen der äußeren
Plattenlage und der sichtbaren Befestigungsmittel gemäß

Qualitätsstufe (QF)  Q2

Der Nachweis der gesundheitlichen Unbedenklichkeit durch das eco-Label ist zu erbringen.
Fabrikat:  fermacell Wandbekleidung o.glw.

Angebot. Fabrikat: ................................
Menge: 15,000 m2

**02.01.2 Herstellen von Leibungen < 100**
Herstellen von Leibungsverkleidungen
Leibungstiefe  ca. 100 mm

Beplankung Gipsfaserplatten 2 x 12,5 mm
Anschlussdichtungen und Befestigungsmittel liefern und montieren, einschl. der
Verspachtelung der Fugen der äußeren
Plattenlage und der sichtbaren Befestigungsmittel gemäß
Qualitätsstufe (QF)  Q2
Menge: 5,000 m

**02.01.3 Zulage Ausschnitte HLS 50-150**
Zulage zu Ständerwänden für Ausschnitte und Anarbeiten
an HLS Durchführungen/ Rohre etc.
Durchmesser ca. 50 - 150 mm
Menge: 10,000 Stk

#### Titel 02.02 Metallständerwände

**02.02.1 Metallständerwand 150mm**
Metallständerwand = 7,15 m, CW 100 (625 mm),
Bauplatte GKB 2x 12,5 mm, d = 150 mm, Rw = 58,4
MW 80 mm (G)
Nichttragende innere Trennwand DIN 4103-1 als Montagewand,
Bewertetes Schalldämm-Maß Rw = 58,4 dB
Wandhöhe: ca. 3,20 m
(max. zul. Wandhöhe: 7,15 m)
Wanddicke: 150 mm
Umlaufende Anschlüsse starr,
vorhandener Befestigungsuntergrund Stahlbeton/ Mauerwerk
Ausführung mit Unterkonstruktion aus verzinkten Stahlblechprofilen DIN 18182-1,
Metallständer CW 100, Achsabstand 625 mm,
Boden und Deckenanschlüsse mit Randprofilen UW 100/40,
Befestigung mit bauaufsichtlich zugelassenen Befestigungsmitteln.
Dämmschicht aus Mineralwolle nach DIN EN 13162,
Dicke 80 mm,
Baustoffklasse A1, nichtbrennbar nach DIN 4102 und
EN 13501-1,
Bemessungswert der Wärmeleitfähigkeit 0,040 W/(m*K),*
längenbezogener Strömungswiderstand AFr nach DIN EN 29053: 5 kPa*s/m²,
einlagig, dicht stoßen, abrutschsicher verlegen,
Produkte: Knauf Insulation Trennwand-Dämmplatte o.glw.
(Hergestellt mit Ecose® Technology, einem formaldehydfreien Bindemittel auf Basis vorwiegend natürlich-organischer Grundstoffe ohne Zusatz von künstlichen Farben oder Färbemitteln) oder gleichwertig.
Beplankung beidseitig aus Gipsplatten GKB DIN 18180
bzw. Typ A EN 520: Knauf Bauplatten,
zweilagig, Plattendicke 2x 12,5 mm,
Verarbeitung gemäß DIN 18181.
Verspachtelung der Gipsplatten gemäß Merkblatt Nr. 2 des Bundesverbandes der Gipsindustrie e.V. Qualitätsstufe Q2 Standardverspachtelung, Verarbeitung gemäß DIN 18181.
Die Ausführung erfolgt unter Verwendung von DIN EN 13963, Spachtelmaterial Uniflott Typ 4B oder alternativ Fügenfüller
Typ 3B.

System: Knauf Metallständerwand W112 oder gleichwertig

Angebot. Fabrikat: .....................................
Menge: 68,000 m2

**02.02.2 Zulage Türöffnung**
Herstellung einer Türöffnung in nichttragender inneren Trennwand mit verstärkten Ständerwerkprofilen im Öffnungsbereich.
Laibungsprofile nach DIN EN 14195 und DIN 18182-1, Raumhoch aus UA-Profilen, an Kopf- und Fußanschlussbereichen mit Knauf Türpfostensteckwinkeln
und geeigneten Verankerungmitteln an angrenzenden
Bauteilen befestigt.
Als Türsturz ist ein UW-Profil mit zwei vertikalen Auswechslungen aus CW-Profilen einzubauen und kraftschlüssig an Profilen zubefestigen.
Horizontal- / Längsfugen nicht entlang der Türöffnung anordnen, sondern zur Türmitte versetzen, dazu Merkblatt Nr. 8 des Bundesverbandes der Gipsindustrie e.V. beachten.
Öffnungsmaß: 0,875 - 1,125 x  2,01 - 2,125 m
Laibungsprofil: UA 100
Sturzprofil: UW 100
Wandhöhe:  ca. 3,20m
Befestigungsuntergrund: Stahlbeton/ Mauerwerk
Verschraubung: Schnellbauschrauben TN / TB
oder bauaufsichtlich zugelassene Verbindungsmittel.
Menge: 4,000 Stk

**02.02.3 Zulage Wandanschluss**
Herstellung eines Wandanschlusses einer Einfachständerwand mit CW-Profilen an eine bestehende Massivwand.
Um eine Entkoppelung der Unterkonstruktion zu gewährleisten, sind die Profile mit Knauf Trennwandkitt von der Massivwand zu trennen und mit Knauf Drehstiftdübeln zu montieren.
Die Beplankung ist dicht an die Massivwand anzuführen und dabei eine Trennebene mit Knauf Trenn-Fix herzustellen.
Trennfuge mit Uniflott Typ 4B o.gl. nach DIN EN 13963 oder gleichwertigen Spachtelmaterial eben nach Qualitätsstufe Q2 gemäß Merkblatt Nr. 2 des Bundesverbandes der Gipsindustrie e.V. verspachteln.
Menge: 23,000 m

**02.02.4 Zulage Aussenecke 90°**
Ausbildung einer Aussenecke von 90°
an der vorbeschriebenen, nichttragenden inneren Trennwand.
Unterkonstruktion raumhoch aus CW 100 Profilen nach DIN EN 14195 und DIN 18182-1 ausbilden.

Profile an angrenzenden Bauteilen mit Verbindungsmittel gemäß DIN EN 14566, z. B. Knauf Diamantschrauben XTN oder gleichwertig.
Knauf Eckschutzschiene mit Uniflott Typ 4B o.glw. nach DIN EN 13963 oder gleichwertigen Spachtelmaterial eben einspachteln.

Innenecke nach Qualitätsstufe Q2 gemäß Merkblatt Nr. 2 des Bundesverbandes der Gipsindustrie e.V. verspachteln.
Die Toleranzen sind nach DIN 18202 zu gewährleisten.
Wandhöhe: ca. 3,20m
Menge: 10,000 m

**02.02.5 Zulage T-Verbindung**
Herstellen einer T-Verbindung der Wand
in bestehender Montagewand mit Anschluss in CW-Profil.
Um eine Entkoppelung der Unterkonstruktion zu gewährleisten, sind die Profile mit Trennwandkitt von der Montagewand zu trennen.

Unterkonstruktion der anschließenden mit Universalschrauben FN oder Universalschrauben TN nach DIN 18182-2 oder bauaufsichtlich zugelassenen Befestigungs- / Verbindungselementen an den Profilen der Montagewand montieren. Die Beplankung ist dicht an die Montagewand anzuschließen.

Trennfuge mit Uniflott Typ 4B o.glw. nach DIN EN 13963 oder gleichwertigen Spachtelmaterial eben nach Qualitätsstufe Q2 gemäß Merkblatt Nr. 2 des Bundesverbandes der Gipsindustrie e.V. verspachteln.
Auf die Anforderung der Schallübertragung über die Flanken ist zu achten.
Menge: 4,000 m

**02.02.6 Herstellen von Leibungen < 150**
Herstellen von Leibungsverkleidungen
Leibungstiefe  bis ca. 150mm

Beplankung Gipsfaserplatten 1 x 12,5 mm
Anschlussdichtungen und Befestigungsmittel liefern und montieren, einschl. der
Verspachtelung der Fugen der äußeren
Plattenlage und der sichtbaren Befestigungsmittel gemäß
Qualitätsstufe (QF)  Q2
Menge: 15,000 m

**02.02.7 Metallständerwand 125mm/ F90**
F90 Metallständerwand = 4,75 m, CW 75 (625 mm),
Diamant GKFI 2x 12,5 mm (geklammert), d = 125 mm,
Rw = 63 dB, MW 60 mm
Nichttragende innere Trennwand DIN 4103-1 als Montagewand,
Brandschutztechnische Anforderungen an die Bekleidung,
Feuerwiderstandsklasse 90 Minuten nach DIN 4102-2.
Bewertetes Schalldämm-Maß Rw = 63,0 dB
Wandhöhe: ca. 3,20 m
(max. zul. Wandhöhe: 4,75 m)
Wanddicke: 125 mm
Umlaufende Anschlüsse starr,
vorhandener Befestigungsuntergrund Stahlbeton/ Mauerwerk
Ausführung mit Unterkonstruktion aus verzinkten Stahlblechprofilen DIN 18182-1,
Metallständer CW 75, Achsabstand 625 mm,
Boden und Deckenanschlüsse mit Randprofilen UW 75/40,
Befestigung mit bauaufsichtlich zugelassenen Befestigungsmitteln.
Dämmschicht aus Mineralwolle nach DIN EN 13162,
Dicke 60 mm,
Baustoffklasse A1, nichtbrennbar nach DIN 4102 und
EN 13501-1,
Bemessungswert der Wärmeleitfähigkeit 0,040 W/(m*K),*
längenbezogener Strömungswiderstand AFr nach DIN EN 29053: 5 kPa*s/m²,
einlagig, dicht stoßen, abrutschsicher verlegen,
Produkt: Knauf Insulation Trennwand-Dämmplatte TP 115
(Hergestellt mit Ecose® Technology, einem formaldehydfreien Bindemittel auf Basis vorwiegend natürlich-organischer Grundstoffe ohne Zusatz von künstlichen Farben oder Färbemitteln) oder gleichwertig.

Beplankung beidseitig aus Gipsplatten GKFI DIN 18180
bzw. Typ DFH2IR EN 520: Knauf Diamant,
zweilagig, Plattendicke 2x 12,5 mm,
Verschraubung mit Diamantschraube XTN,
oberste Plattenlage mit Klammern auf der ersten Plattenlage befestigt,
Verarbeitung gemäß DIN 18181.
Verspachtelung der Gipsplatten gemäß Merkblatt Nr. 2 des Bundesverbandes der Gipsindustrie e.V. Qualitätsstufe Q2 Standardverspachtelung,
Verarbeitung gemäß DIN 18181. Die Ausführung erfolgt unter Verwendung von DIN EN 13963, Spachtelmaterial Uniflott
Typ 4B oder alternativ Fügenfüller Typ 3B.
Ausführung gemäß Knauf System-Datenblatt W11.de.

System: Knauf Metallständerwand W112 oder gleichwertig

Angebot. Fabrikat: ..............................

Wandfläche bxh  ca. 3,90 x 3,20m
Einbauort  Flur EG Altbau
Menge: 13,000 m2

**02.02.8 Zulage Wandanschluss F90**
Herstellung eines Wandanschlusses einer Einfachständerwand mit CW-Profilen an eine bestehende Massivwand.
Um eine Entkoppelung der Unterkonstruktion zu gewährleisten, sind die Profile mit Knauf Trennwandkitt von der Massivwand zu trennen und mit Knauf Drehstiftdübeln zu montieren.
Die Beplankung ist dicht an die Massivwand anzuführen und dabei eine Trennebene mit Knauf Trenn-Fix herzustellen.
Trennfuge mit Uniflott Typ 4B nach DIN EN 13963 oder gleichwertigen Spachtelmaterial eben nach Qualitätsstufe Q2 gemäß Merkblatt Nr. 2 des Bundesverbandes der Gipsindustrie e.V. verspachteln.

Entsprechend Zulassung F90
Menge: 14,000 m

**02.02.9 Kantenprofile einbauen**
Einbauen, verspachteln und verschleifen
von Kantenprofilen, Protektor 1030 o.glw.
Verspachtelung wie Wandflächen
Qualitätsstufe (QF)  Q2
Menge: 20,000 m

**02.02.10 Zulage zusätzliche Unterkonstruktion**
Zulage zur Wandbekleidung für Einbau einer Holzbohle ca. 300x30mm als zusätzliche Unterkonstruktion zur Befestigung von Anbauteilen, Leuchten, Küchenschränken etc. incl. erforderlicher Bohrungen für Kabel.
Menge: 5,000 m

**02.02.11 Zulage Gipskarton für Feuchträume**
Zuschlag zu Gipskartonflächen an Wänden und Decken für Ausführung mit hydrophobierten, feuchtraumgeeigneten Platten GKBI.
Menge: 40,000 m2

**02.02.12 Wanddurchbrüche bis 500**
Wanddurchbrüche in vorbeschriebener Trennwand
für Heizung/ Lüftung/ Sanitär/ Elektro
Größe bxl: ca. 10x10cm bis 15x30cm
  Fläche bis ca. 500 cm²
Menge: 2,000 Stk

**02.02.13 Wanddurchbrüche bis 1000**
Wanddurchbrüche in vorbeschriebener Trennwand
für Heizung/ Lüftung/ Sanitär/ Elektro
Größe bxl: ca. 20x50cm bis 10x100cm
  Fläche bis ca. 1000 cm²
Menge: 1,000 Stk

**02.02.14 Zulage Ausschnitte HLS 50-150**
Zulage zu Ständerwänden für Ausschnitte und Anarbeiten
an HLS Durchführungen/ Rohre etc.
Durchmesser ca. 50 - 150 mm
Menge: 10,000 Stk

**02.02.15 Zulage Ausschnitte HLS 155-250**
Zulage zu Ständerwänden für Ausschnitte und Anarbeiten
an HLS Durchführungen/ Rohre etc.
Durchmesser ca. 155 - 250 mm
Menge: 5,000 Stk

**02.02.16 Zulage Ausschnitte HLS 255-350**
Zulage zu Ständerwänden für Ausschnitte und Anarbeiten
an HLS Durchführungen/ Rohre etc.
Durchmesser ca. 255 - 350 mm
Menge: 1,000 Stk

#### Titel 02.03 Abhängedecken

**02.03.1 Abgehängte Decken GK-12,5mm**
Liefern u. einbauen einer abgehängten Gipskartondecke
nach DIN 18168, ohne Brandschutzanforderung

Befestigungsuntergrund: Stahlbetondecke
Einbauhöhe:  ca. 300 cm
Abhängehöhe:  ca. 20 cm

Ausführung der Unterkonstruktion aus verzinkten Stahlblechprofilen DIN 18182-1,
als Grund- und Tragprofile CD 60/27,
Befestigung mit Direktabhänger/ Direktschwingabhänger/
Nonius mit Noniusbügel/ Nonius-Hänger-Unterteil/ Kombihänger,
Befestigen mit Knauf Deckennagel/ Schnellbauschraube TN/ Universalschraube FN
oder bauaufsichtlich zugelassenen Befestigungsmitteln.
ohne Dämmschicht

Decklage/Bekleidung aus Gipsplatten GKF DIN 18180
bzw. Typ DFH2 EN 520: Knauf Feuerschutzplatten
einlagig, Plattendicke 12,5 mm,
Verarbeitung gemäß DIN 18181.
Verspachtelung der Gipsplatten gemäß Merkblatt
Nr. 2  des Bundesverbandes der Gipsindustrie e.V.
incl. Standardverspachtelung Qualitätsstufe Q2,
Verarbeitung gemäß DIN 18181.
Die Ausführung erfolgt unter Verwendung von DIN EN 13963, Spachtelmaterial Uniflott Typ 4B oder glw.

Ausführung gemäß Knauf System-Datenblatt D11.de.
System: Knauf Plattendecke D112.de o.glw.

Angebot. Fabrikat: .................................
Menge: 15,000 m2

**02.03.2 Zulage Oberflächenbehandlung Q3 glatt**
Sonderspachtelung Qualitätsstufe Q3, mit erhöhten Anforderungen an die Oberfläche
als Zulage zu Standardverspachtelung Q2

Deckenverkleidung aus Gipskartonplatten, glatt

Angebot. Fabrikat:..................................
Menge: 15,000 m2

**02.03.3 Wandanschluss mit Trennstreifen**
Zulage zur Deckenbekleidung für das Ausbilden
der Wandanschlüsse mit umlfd. Trennstreifen
im Bereich des Anschlusses an angrenzende Bauteile.
Menge: 30,000 m

**02.03.4 Akustik-Abhängedecke GK 12,5mm**
Liefern u. einbauen einer abgehängten Gipskarton- Akustikdecke nach DIN 18168
ohne Brandschutzanforderung

Befestigungsuntergrund: Stahlbeton
Einbauhöhe:  ca. 300 cm
Abhängehöhe:  ca. 15-20 cm

Ausführung der Unterkonstruktion aus verzinkten Stahlblechprofilen DIN 18182-1,
als Grund- und Tragprofile CD 60/27,
Befestigung mit Direktabhänger/ Direktschwingabhänger/
Nonius mit Noniusbügel/ Nonius-Hänger-Unterteil/ Kombihänger,
Befestigen mit Knauf Deckennagel/ Schnellbauschraube TN/ Universalschraube FN
oder bauaufsichtlich zugelassenen Befestigungsmitteln.
ohne Dämmschicht bzw. in gesonderter Position erfasst

Beplankung:
1 x 12,5 mm gelochte Gipskarton Bauplatten
mit durchlaufender gerader Rundlochung 8 / 18 R
werkseitig gefast u. grundiert (Anstrich bauseits),
oberseitig aufkaschiertes schwarzes Akustik-Vlies,
Standard-Kantenausbildung mit 4SK, Fugen ca. 3 mm,
incl. Standardverspachtelung Qualitätsstufe Q 2.

Abhängehöhe: 15-20 cm

Fabrikat:
Knauf Cleaneo Classic Akustik-Plattendecke D127
o. gleichwertig

Angebot. Fabrikat: .......................................................
Menge: 105,000 m2

**02.03.5 Deckenauflage Mineralwolle 30mm**
In PE-Folie eingeschweißte akustisch wirksame
Deckenauflage aus Mineralwolle

Zur Verbesserung der Schallabsorption ist die
Mineralwolleinlage in akustisch wirksamer PE-Folie
eingeschweißt zu liefern und in das Deckenelement
einzulegen, Mineralwolle in PE-Folie:
Dicke: 30 mm
Baustoffklasse: A1
Prüfung/Bewertung: Nach EN 13501-1 "nicht brennbar"

Fabrikat: Rockwool Polyrock o.glw.

Angebot. Fabrikat: ..................................
Menge: 105,000 m2

**02.03.6 Zulage Oberflächenbehandlung Q3 gelocht**
Sonderspachtelung Qualitätsstufe Q3, mit erhöhten Anforderungen an die Oberfläche
als Zulage zu Standardverspachtelung Q2

Deckenverkleidung aus Gipskartonplatten, gelocht
Menge: 105,000 m2

**02.03.7 Zulage Wandanschluss (Schattennut)**
Mehrpreis zu Montagedecken wie vor beschrieben
für Ausbilden des Wandanschlusses als offene Schattenfuge,
durch rückseitige an der Gipskartonplatte anbringen eines nicht sichtbaren Kantenschutzprofils für einen sauberen Abschluss
an den Kanten.
Fugenbreite:  ca. 10 mm
Farbton:  verzinkt

Fabrikat: Protektor 1314 o.glw.

Angebot. Fabrikat: .............................
Menge: 80,000 m

**02.03.8 Zulage Deckenrand ungelocht**
Zulage zur Oberflächenverspachtelung für Herstellen
eines gespachtelten umlfd. lochfreien Deckenrandes
Breite ca. 80-100mm
Menge: 80,000 m

**02.03.9 Zulage Anarbeiten Lüftungsgeräte**
Zulage zur Akustikdecke für Anarbeiten an bauseitige Lüftungsgeräte, Einbau erfolgt teilvertieft ca. 1/3 in die Unterdecke einschließl. erfoderlichem Anpassen
der Unterkonstruktion/ Deckenprofile

Größe lxb ca. 920 x 1950mm
 Lage unmittelbar an der Aussenwand
Menge: 6,000 Stk

**02.03.10 Zulage Anspachteln Deckenausschnitte**
Zulage zur Oberflächenverspachtelung für Anspachteln
des Lochbildes im Bereich Deckenausschnitte rund
Lochausschnitt DN 100-300mm
Menge: 20,000 Stk

**02.03.11 Herstellen von Aussparungen DN 100**
Herstellen von Aussparungen Durchmesser bis 100 mm
Menge: 10,000 Stck

**02.03.12 Herstellen von Aussparungen DN 110-200**
Herstellen von Aussparungen Durchmesser 110 bis 200 mm
Menge: 5,000 Stk

**02.03.13 Herstellen von Aussparungen DN 210-300**
Herstellen von Aussparungen Durchmesser 210 bis 300 mm
Menge: 5,000 Stk

**02.03.14 Herstellen von Aussparungen <500**
Herstellen von Deckendurchbrüche/ Aussparungen
in vorbeschriebener Akustikdecke
für Heizung/ Lüftung/ Sanitär/ Elektro

Größe bxl: ca. 10x10cm bis 15x30cm
Fläche bis ca. 500 cm²
Menge: 2,000 Stk

**02.03.15 Herstellen von Aussparungen 500-1000**
Herstellen von Deckendurchbrüche/ Aussparungen
in vorbeschriebener Akustikdecke
für Heizung/ Lüftung/ Sanitär/ Elektro

Größe bxl: ca. 30x30cm bis 20x50cm
Fläche bis ca. 1000 cm²
Menge: 2,000 Stk

**02.03.16 Revisionsklappe REVO300 x 300**
Einbau einer Revisionsklappe wie vor beschrieben,
jedoch REVO300 x 300 mm
Menge: 1,000 Stk

**02.03.17 Revisionsklappe REVO400 x 400**
Einbau einer Revisionsklappe wie vor beschrieben,
jedoch REVO400 x 400 mm
Menge: 1,000 Stk

**02.03.18 Revisionsklappe REVO600 x 600**
Einbau einer Revisionsklappe wie vor beschrieben,
jedoch REVO600 x 600 mm
Menge: 1,000 Stk

**02.03.19 Zulage zusätzliche Unterkonstruktion 300**
Zulage zur Deckenkonstruktion für Einbau von einer Holzbohle ca. 300x30mm als zusätzliche Unterkonstruktion zur Befestigung von Anbauteilen, Leuchten etc. incl. erforderlicher Bohrungen für Kabel
Einzellänge bis max. 100cm
Menge: 30,000 m

**02.03.20 Zulage zusätzliche Unterkonstruktion 400x400**
Zulage zur Deckenkonstruktion für Einbau von einer Holzplatte ca. 400x400x30mm als zusätzliche Unterkonstruktion zur Befestigung von Anbauteilen, Leuchten etc. incl. erforderlicher Bohrungen für Kabel
Menge: 20,000 Stk

**02.03.21 Zulage zusätzliche Unterkonstruktion 500x500**
Zulage zur Deckenkonstruktion für Einbau von einer Holzplatte ca. 500x500x30mm als zusätzliche Unterkonstruktion zur Befestigung von Anbauteilen, Leuchten etc. incl. erforderlicher Bohrungen für Kabel
Menge: 20,000 Stk

*Hinweis: Beschreibung Deckenausbau Bestand*
Zur Sanierung der Elektro- und Sanitärinstallation im bestehenden Schulgebäude muss die bestehende Feuerschutzdecke F30 nach Angabe Fachplaner HLS
geöffnet, ausgebaut und vor Ort eingelagert werden.

Die Randwinkel/ Deckenschotts etc. werden nicht ausgebaut und bleiben im verbauten Zustand ohne Änderung, die Deckenplatten mit Beleuctungskörpern etc. sind in Zusammenarbeit mit HLS/ Elektro auszubauen.

Nach Fertigstellung der neuen Installationstrassen sind die Deckenelemente F30 in Zusammenarbeit mit Elektro und
HLS wieder einzubauen.

Der erstmalige Einbau der Brandschutz-Decken
erfolgte 2020.

Systembeschreibung:
Unterdeckenkonstruktion "AMF System UNO"
Feuerwiderstandsdauer F30
gemäß DIN 4102-2: 1977-09
bei einseitiger Brandbeanspruchung von oben
(Zwischendeckenbereich) bzw. von unten
(Unterdeckenunterseite) als "Unterdecke allein"
Knauf AMF GmbH & Co.KG
Prüfzeugnis P-2100/225/15-MPA BS

Deckenrastersystem mit Bandrasterprofil

Die Deckenflächen können vor Angebotsabgabe
vor Ort besichtigt werden.
Für eine Besichtigung vor Ort kontaktieren Sie bitte
rechtzeitig die Vergabestelle

vergabe@vg-sigmarszell.de
Tel. 08389-9203-31

**02.03.22 Sicherung Bodenbeläge**
Bestehende Bodenbeläge (PCV, Fliesen)
vor Ausführung der Abbrucharbeiten schützen
Vliesabdeckung und Hartfaser-/ Spanplattenabdeckung
einschl. Wiederausbau nach Abschluss der Arbeiten.

Vor Ausführung Abstimmung mit Bauleitung
Einbauort: EG - 2.OG
Menge: 150,000 m2

**02.03.23 Erstellen von Staubschutzwänden**
Erstellen von Staubschutzwänden für Abbrucharbeiten
Kleinflächen bis ca. 10m²  Einzelfläche
Holzunterkonstruktion, Folienbekleidung sowie umlfd. staubdichtes Abkleben an anschliessende Bauteilen
einschl. Zuschnittarbeiten und Befestigungsmittel
nach Angabe der Bauleitung.
Wiederausbau nach Abschluss der Arbeiten.

Einbauort: EG - 2.OG
Menge: 20,000 m2

**02.03.24 Ausbau Elementdecke-F30/ flächig**
Ausbau der Deckenrasterplatten in vorbeschriebener Brandschutzdecke F30 Bestand
und Einlagern der Deckenelemente vor Ort
nach Angabe Bauleitung sowie Abdecken der
Deckenelemente zum Schutz vor Beschädigung
einschl. erforderlicher Nebenarbeiten.

Deckenleuchten etc. werden vom Elektriker bauseits
abgebaut, Abstimmung und Zusammenarbeit mit der Elektrofirma ist in den EP einzurechnen.
Wiedereinbau in gesonderter Position erfasst.

Ausbau vollflächig, Flur EG
Menge: 155,000 m2

**02.03.25 Ausbau Elementdecke-F30/ punktuell**
Ausbau der Deckenrasterplatten in vorbeschriebener Brandschutzdecke F30 Bestand
und Einlagern der Deckenelemente vor Ort
nach Angabe Bauleitung sowie Abdecken der
Deckenelemente zum Schutz vor Beschädigung
einschl. erforderlicher Nebenarbeiten.

Deckenleuchten etc. werden vom Elektriker bauseits
abgebaut, Abstimmung und Zusammenarbeit mit der Elektrofirma ist in den EP einzurechnen.
Wiedereinbau in gesonderter Position erfasst.

Ausbau punktuell, Flur 1./ 2.OG
Einzelsegmente nach Angabe ausbauen
Menge: 20,000 m2

**02.03.26 Deckenschürze 125mm/ F90**
F90 Metallständer-Deckenschürze CW 75 (625 mm),
Diamant GKFI 2x 12,5 mm (geklammert), d = 125 mm,

Deckenschürze DIN 4103-1 als Montagewand,
Brandschutztechnische Anforderungen an die Bekleidung,
Feuerwiderstandsklasse 90 Minuten nach DIN 4102-2.
Bewertetes Schalldämm-Maß Rw = 63,0 dB
Einbauhöhe: ca. 3,20 m
Wanddicke: 125 mm
Umlaufende Anschlüsse starr,
vorhandener Befestigungsuntergrund Stahlbeton/ Mauerwerk
Ausführung mit Unterkonstruktion aus verzinkten Stahlblechprofilen DIN 18182-1,
Metallständer CW 75, Achsabstand 625 mm,
Boden und Deckenanschlüsse mit Randprofilen UW 75/40,
Befestigung mit bauaufsichtlich zugelassenen Befestigungsmitteln.
Dämmschicht aus Mineralwolle nach DIN EN 13162,
Dicke 60 mm,
Baustoffklasse A1, nichtbrennbar nach DIN 4102 und
EN 13501-1,
Bemessungswert der Wärmeleitfähigkeit 0,040 W/(m*K),*
längenbezogener Strömungswiderstand AFr nach DIN EN 29053: 5 kPa*s/m²,
einlagig, dicht stoßen, abrutschsicher verlegen,
Produkt: Knauf Insulation Trennwand-Dämmplatte TP 115
(Hergestellt mit Ecose® Technology, einem formaldehydfreien Bindemittel auf Basis vorwiegend natürlich-organischer Grundstoffe ohne Zusatz von künstlichen Farben oder Färbemitteln) oder gleichwertig.

Beplankung beidseitig aus Gipsplatten GKFI DIN 18180
bzw. Typ DFH2IR EN 520: Knauf Diamant,
zweilagig, Plattendicke 2x 12,5 mm,
Verschraubung mit Diamantschraube XTN,
oberste Plattenlage mit Klammern auf der ersten Plattenlage befestigt,
Verarbeitung gemäß DIN 18181.
Verspachtelung der Gipsplatten gemäß Merkblatt Nr. 2 des Bundesverbandes der Gipsindustrie e.V. Qualitätsstufe Q2 Standardverspachtelung,
Verarbeitung gemäß DIN 18181. Die Ausführung erfolgt unter Verwendung von DIN EN 13963, Spachtelmaterial Uniflott
Typ 4B oder alternativ Fügenfüller Typ 3B.
Ausführung gemäß Knauf System-Datenblatt W11.de.

System: Knauf Metallständerwand W112 oder gleichwertig

Angebot. Fabrikat: ..............................

Schürze bxh  ca. 2,40 x 0,60m
Einbauort  Flur OG Altbau

Unterseitige Beplankung analog Wand 2x12,5 Diamant
Befestigung und Verstärkung mit UA-Profilen zur Befestigung von Brandschutztürelement an Unterseite der Deckenschürze
Anschlüsse an die Betondecken und massiven Flurwänden
F90 nach Zulassung sind in den EP einzurechnen.
Menge: 1,000 Stk

**02.03.27 Wandprofile 50/25**
Wandprofil abändern/ einbauen 50/25
Bezeichnung: L-Winkel
Fabrikat: Knauf AMF o. glw.
Einsatz: Wandanschluss
Abmessung LxBxT (mm): 3050x50x25
Materialstärke (mm): 1,0
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
Neue Wandanschlussprofile im Bereich der neuen
Brandschutz- Deckenschürzen einbauen und Deckenbereich
für Wiedereinbau der Deckenelemente vorbereiten

Konstruktionskurzbeschreibung:
Stahlblechprofile, verzinkt, Sichtseite matt weiß.

Dämmschichtbildner Nr. 4439:
Breite (mm): 36, einseitig selbstklebend
Materialstärke (mm): 2,0

Montagekurzbeschreibung:
Wandanschlüsse liefern und fachgerecht nach dem
Prüfbericht Nr. PB 3.2/19-100-1, Brandangriff von unten,
Nr. PB 3.2/19-100-2, Brandangriff von oben, Druckschrift
9915, Verlegeanleitung und DIN EN 13964
und Herstellervorschrift montieren.

Die Wandanschlüsse sind in Direktmontage mit
bauaufsichtlich zugelassenen Befestigungsteilen
anzubringen.
In den Ecken sind die Profile sauber auf Gehrung
zu stoßen.
Zwischen Wandprofil und barriere-Platten ist ein durchlaufender Streifen Dämmschichtbildner Nr. 4439
aufzukleben.
Der Abstand zwischen Wandprofil und Barriere-Platte
beträgt kleiner gleich 4 mm.

Preis für abnahmefähige Leistung (EUR/m)
einschl. Anarbeiten an bestehende Wandprofile
Menge: 10,000 m

**02.03.28 Einbau Elementdecke-F30/ flächig**
Wiedereinbau der vor Ort gelagerten Deckenrasterplatten
in vorbeschriebene Brandschutzdecke F30 Bestand
einschl. erforderlicher Nebenarbeiten.

Deckenleuchten etc. werden vom Elektriker bauseits
angebaut, Abstimmung und Zusammenarbeit mit der Elektrofirma ist in den EP einzurechnen.

Einbau vollflächig, Flur EG
Menge: 155,000 m2

**02.03.29 Einbau Elementdecke-F30/ punktuell**
Wiedereinbau der vor Ort gelagerten Deckenrasterplatten
in vorbeschriebene Brandschutzdecke F30 Bestand
einschl. erforderlicher Nebenarbeiten.

Deckenleuchten etc. werden vom Elektriker bauseits
angebaut, Abstimmung und Zusammenarbeit mit der Elektrofirma ist in den EP einzurechnen.

Einbau punktuell, Flur 1./ 2.OG
Menge: 20,000 m2

*Hinweis: Beschreibung Brandschutzdecke Neu*
Einbau von Brandschutzdecken F30 im Übergang
zum neuen Anbau Erdgeschoss nach Zulassung
wie nachfolgend beschrieben.

**02.03.30 Wandanschluss L-Randwinkel 30/30**
Wandanschluss: L-Randwinkel 30/30
Liefern und montieren der Wandanschlüsse an die Begrenzungswände (Massiv- oder leichte Trennwände)
und Stützen der Brandschutz- Funktionsdecke mit nachfolgend beschriebenen Profilen.

Produktmarke: DONN
Fabrikat: MI31 oder gleichwertig

Angebot. Fabrikat: .............................

Abmessungen [mm]: 30 x 30
Material: verzinktes Stahlblech
Materialstärke [mm]: 1,0
Farbe: Weiß
Brandverhalten: A1 nach DIN EN 13501-1
Korrosionsschutzklasse: B nach DIN EN 13964

Befestigung mit zugelassenen Dübeln bzw. Schrauben an Massivwänden im maximalen Abstand von 350 mm, der Anschluss an leichte Trennwände hat im Bereich der Ständerprofile (Abstände max. 625 mm) mit mindestens
einer Schraube und im Zwischenraum mit einer grobstolligen Gewindeschraube zu erfolgen.

Die Randwinkel sind fachgerecht und an rechtwinkligen Raumecken stumpf gestoßen zu montieren.
Die Randbefestigung der Bandrasterprofile geschieht mit einem Wandanschluss-Schuh, wobei die Profile stumpf an den waagerechten Schenkel des Wandwinkels anschließen.

Preis für abnahmefähige Leistung incl. aller erforderlichen Nebenarbeiten
Menge: 16,000 m

**02.03.31 Brandschutz-Bandrasterdecke F30**
Liefern und montieren von AMF THERMATEX®- Platten mit nachfolgend beschriebener Qualität und Konstruktion als Parallel-Bandraster-System mit verdeckten Querprofilen, Platten herausnehmbar.

Qualitätsanforderungen Mineralplatten:
Mineralplatten nach DIN 18177, einseitig geschliffen, grundiert und mit einem Dispersionsfarbauftrag versehen. Die Platten sind frei von Asbest und Formaldehydzusätzen. Die zur Herstellung der Platten eingesetzte Mineralwolle ist biolöslich und nach EU-Verordnung 1272/2008/EC als frei vom Krebsverdacht zu bewerten. Das "RAL-Gütesiegel Mineralwolle" überwacht und gewährleistet die Qualität der eingesetzten Wolle.

Nachstehend beschriebene Mineralplatten sind mit dem Umweltzeichen "Blauer Engel" nach RAL-UZ132 ausgezeichnet.
Oberfläche/ Design: nach Wahl AG‘
Plattendicke [mm]: 19
Format [mm]: ca. 300 x 1800mm‘ inkl. Anschnittplatten
Farbe: THERMATEX® weiß o.glw.

Kantenausführung: SL2
Baustoffklasse: A2-s1,d0 nach EN 13501-1
Feuchtebeständigkeit: bis 95% rel. Luftfeuchtigkeit (Oberflächenabhängig)
Luftdurchlässigkeit: Klasse PM 1 nach DIN 18177
Schadstoffemission: TVOC 1 nach DIN 18177
Formaldehyd: FH Klasse 1 nach DIN 18177

Konstruktionsbeschreibung:
Abhängehöhe von UK Rohdecke bis
UK-Unterdecke / Platte:  ca. 3,20 m
Lichte, fertige Raumhöhe:  ca. 3,00 m
Achsabstand der Hauptprofile: ca. 1,80 m
Durchbiegung: Klasse 1 nach DIN EN 13964
Parallel-Bandraster-System nach DIN EN 13964

Qualitätsanforderung Unterkonstruktion:
Produkt: DONN® DP o.glw.
Systemkomponente: Hauptprofil (Bandraster)
Profilmaterial: verzinktes Stahlblech
Profilbreite [mm]: 50mm
(50, 75, 100, 125, 150)
Profilfarbe: KCS DONN® Weiß
Brandverhalten: A1 nach DIN EN 13501-1
Korrosionsschutzklasse: B nach DIN EN 13964

Produkt: DONN® DCE24
Systemkomponente: Aussteifungsprofil
Profilmaterial: verzinktes Stahlblech
Profilbreite [mm]: 24
Profilfarbe: DONN® Weiß
Brandverhalten: A1 nach DIN EN 13501-1

Korrosionsschutzklasse: B nach DIN EN 13964
Profilhöhe und Materialdicke abhängig von Durchbiegungsklasse, Spannweite und Plattengewicht.

Produkt: Noniusabhänger für Bandrasterprofil
Systemkomponente: Abhänger
Belastbarkeit: min. 15 kg
Produkt: Noniusabhänger für Schrägabhängung
Systemkomponente: Queraussteifung
Belastbarkeit: min. 15 kg

Montagekurzbeschreibung:
Die Brandschutz-Funktionsdecke ist mit der oben genannten Konstruktionsbeschreibung zu liefern und zu montieren.
Der Hängerabstand in Abhängigkeit vom Plattenformat ist entsprechend den Verlegerichtlinien des Herstellers zu wählen.

Längsstöße des Bandrasters sind mittels geeigneter Verbinder herzustellen.
Eine wechselseitige Queraussteifung im Abstand von 1500mm ist anzubringen.
Die Verankerung erfolgt je nach Rohdeckenart mit bauaufsichtlich zugelassenen Befestigungselementen.
Vor der Verlegung der Platten ist die Unterkonstruktion auszurichten und waagrecht zu nivellieren.
Das Einlegen der Platten erfolgt freigespannt von Bandraster zu Bandraster (Randwinkel). Dabei sind die Elemente längsseitig mit der auswechselbaren Kante dicht aneinander zu stoßen und je Fuge ein Aussteifungsprofil entsprechend der Spannweitentabelle des Herstellers einzuschieben.

Einbauten und Zusatzlasten sind gesondert an der Rohdecke abzuhängen. Die ergänzenden Maßnahmen sind in fachgerechter Ausführung zu erbringen.
Die Montagerichtlinien, amtliche Gutachten und Prüfzeugnisse der Herstellerfirma sind zu beachten und entsprechende Anforderungen ggf. mit sog. Übereinstimmungsnachweisen
zu dokumentieren.

Im Angebot sind alle Material- und Lohnkosten sowie das
Vorhalten aller notwendigen Geräte und Gerüste enthalten.

Preis für abnahmefähige Leistung incl. aller erforderlichen Nebenarbeiten

Fabrikat: Knauf AMF Thermatex o.glw.

Angebot. Fabrikat: .............................

Einbau Übergang EG Altbau/ Neubau
Deckenfläche lxb: ca. 4,20 x 3,80 m
Menge: 18,000 m2

**02.03.32 Zulage Aufbauleuchte**
Zulage Aufbauleuchte für fachgerechte Herstellung der notwendigen Aussparungen und montieren der bauseits gelieferten Aufbauleuchte in die Funktionsdecke.
Der Einbau erfolgt ohne Elektroanschluss.

Die Last der Leuchte ist gemäß Herstellerangaben gesondert abzutragen. Bei einer Lastabtragung auf das Schienensystem sind die Belastungstabellen und Angaben des Herstellers zubeachten. Größere Lasten sind über die Rohdecke abzutragen.

Die ergänzenden Maßnahmen sind in fachgerechter Ausführung zu erbringen.
Die Anordnung der Beleuchtungskörper hat nach Verlegeplänen bzw. Angaben der Bauleitung zu erfolgen.
Die Montagerichtlinien, amtliche Gutachten und Prüfzeugnisse der Herstellerfirma sind zu beachten.

Im Angebot sind alle für die Montage erforderlichen An- und Einbauteile, sowie notwendiger Deckenarbeiten enthalten.

Preis für abnahmefähige Leistung incl. aller
erforderlichen Nebenarbeiten.
Menge: 5,000 Stk

#### Titel 02.04 Stundenlohnarbeiten

*Hinweis: Vorbemerkungen Stundenlohnarbeiten*
Für evtl. erforderliche Arbeiten, die nicht im
Leistungsverzeichnis erfasst sind und gegen Nachweis
zur Ausführung kommen, sind folgende
Leistungen mit einzurechnen:

Stundenlohnarbeiten
-  Sämtliche Aufwendungen für die Arbeitskraft, wie der
  tatsächliche Lohn einschl. vermögenswirksamen
  Leistungen mit den Zuschlägen für Gemeinkosten
  (Sozialbeiträge, Winterbauumlage und dgl.).
-  Lohn- und Gehaltsnebenkosten sowie
  Überstundenzuschläge. Gesondert verrechnet werden
  tarifliche Festlegungen wie Nacht-, Sonntags- und
  Feiertagsarbeiten.

Geräte
-  inkl. Liefern und Abfahren
-  Stundensatz für das Gerät, einschl. der Vorhaltekosten
  (Abschreibung und Verzinsung), der Betriebskosten
  (Betriebs- und Wartungsstoffe, Reparaturkosten)
-  Lohnkosten für das Bedienungspersonal.

Stundenlohnarbeiten/Geräteeinsatz bedürfen vorab der
Zustimmung der Bauüberwachung (sonst kein
Vergütungsanspruch). Der voraussichtliche Aufwand ist
vor der Durchführung abzuschätzen und mitzuteilen.

**02.04.1 Vorarbeiter**
Menge: 30,000 Std

**02.04.2 Facharbeiter**
Menge: 30,000 Std
